# Betreibergesellschaft Nordbahn GmbH
Angebotsaufforderung (GAEB 90, DA83)
DV-Nummer: P1929
Währung: EUR

## Ersatzmaßnahmen Nordbahn
Datum: 28.05.26

*Hinweis*
Vorbemerkungen:
Die Vorbemerkungen gelten in Verbindung mit den der
Ausschreibung beiliegenden Unterlagen -
Baubeschreibung,
Vermessungsunterlagen und Lagepläne.

Bauzeit:
Der Gleisbauarbeiten sind von KW 36/2026 bis KW 49/2026
durchzuführen.

Baustellenbesichtigung:
Eine Besichtigung der Baustelle vor Angebotsabgabe ist
möglich
und wird empfohlen. Die Besichtigungstermine sind mit
der
Betreibergesellschaft Nordbahn GmbH abzustimmen.

Betriebliche Anweisung:
Es wird explizit auf die betriebliche Anweisung über
richtiges
Verhalten im Gleisbereich (DGUV 77) hingewiesen, die
zwingend
einzuhalten ist.
Ggf. anfallende Mehraufwendungen aufgrund dieser
Verordnungen sind einzurechnen und erfahren keine
besondere
Vergütung.

Mehraufwendungen:
Mehraufwendungen aufgrund von Arbeiten an Samstagen/
Sonntagen oder nachts, die aus der Baubeschreibung
hervorgehen (z.B Sicherung und Beschilderung der
Baufelder
der verschiedenen Bauabschnitte, Anbringen der festen
Absperrungen, Beschilderungen der Umleitungen etc.)
sind in die Einheitspositionen einzurechnen
und erfahren keine besondere Vergütung. Dies gilt für
das
gesamte Leistungsverzeichnis und somit für alle Titel.

Baustelleneinrichtungsfläche (BE-Fläche)
Am Gleis 5 kann vom AN eine Fläche von ca. 2.000 m2
beim
Eigentümer (Walzwerk Finow Immobilien GmbH & Co. KG)
angemietet werden. Diese Fläche kann als
Zwischenlagerfläche für
Aushub und Baumaterialien, sowie als Umschlag auf
Bahnwagen
benutzt werden. Anschlusspunkte für die
Stromversorgung,
Trinkwasser-/ Wasserversorgung können dem AN nicht zur
Verfügung gestellt werden.
Am Lokschuppen beim Gleis 53 kann vom AG eine
Baustelleneinrichtungsfläche, von ca. 200 m2 für
Container und
Sanitäranlagen, mit Stromanschluss zu Verfügung
gestellt werden.
Die Herstellung der Anbindung der Medien an die
Containeranlage ist Aufgabe des AN.

Arbeitszeiten:
Die tägliche Arbeitszeit ist Montag bis Freitag von
06:00 - 18:00 Uhr.
Evtl. ist eine Arbeitszeit am Samstag/Sonntag und nach
Erfordernissen in Abstimmung mit dem AG möglich.
Erforderliche Abweichungen sind rechtzeitig, mindestens
jedoch mit einem Vorlauf von 2 Wochen anzumelden.

Vermessung:
Vom AG wird ein Festpunktfeld für die Baumaßnahme
dem AN übergeben (siehe Lagepläne). Für das
Herstellen weiter Festpunkte ist der AN selbst
verantwortlich.

Baufeld:
Ein entstehender möglicher Mehraufwand durch den
Nichteinsatz größerer Maschinen wird nicht extra
vergütet und ist in die Positionen des
Leistungsverzeichnisses
einzukalkulieren.

Bauzeitenplan:
Der Auftragnehmer hat einen Baufristenplan als
Balkendiagramm über seine vertraglichen Leistungen zu
erstellen, anhand dessen die Einhaltung der
Vertragsfristen
und der Sperrzeiten nachgewiesen und überwacht werden
können.
Die Festlegungen des Auftraggebers, z.B. zur
baufachlichen
oder terminlichen Koordinierung mit den übrigen
Anschließern,
sind zu berücksichtigen.
Bei Änderungen der Vertragsfristen oder bei erheblichen
Abweichungen von sonstigen Festlegungen ist der Plan
unverzüglich zu überarbeiten.
Im Arbeitsbereich des Gleisbaus befinden sich
Bahnübergänge.
Die Beantragungen der Sperrungen und die
Umleitungsbeschilderung ist Sache des AN.
Baustellenverkehr kann zum Teil über die BÜ
abgewickelt werden.
Behinderungen sind in den dazugehörigen Positionen
einzukalkulieren.
Der erste Baufristenplan ist dem Auftraggeber 10
Werktage
nach Auftragserteilung, bei Überarbeitungen
unverzüglich jeweils in
4-facher Ausfertigung zu übergeben.

Baustellenbesprechungen:
Der Auftragnehmer hat zu den Baustellenbesprechungen,
die der
Auftraggeber regelmäßig durchführt, einen geeigneten
bevollmächtigten Vertreter zu entsenden.
Die Besprechungen finden bei Bedarf und jeweils
wöchentlich statt.

Baustellenzufahrt:
Die Baustelle ist über öffentliche Straßen erreichbar,
daher muss
zwingend die StVO eingehalten werden.
Für Baustellen Ein- und Ausfahrten ist die
entsprechende
Verkehrsbeschilderung aufzustellen und die
Genehmigungen sind
bei den zuständigen Behörden einzuholen. Diese Kosten
sind in die
Positionen einzukalkulieren.

Einzuhaltendes Regelwerk:
Alle Oberbauarbeiten sind gemäß der VDV-Schrift 612
durchzuführen.

### Titel 01 Vorbereitung und Allgemeines

#### Bereich 01.01 Baustelleneinrichtung

**01.01.10 Baustelleneinrichtung herstellen**
Baustelleneinrichtung herstellen, einschließlich
Beschaffen von
Lager- und Arbeitsflächen sowie von Zufahrtswegen zur
Baustelle über die vom AG zur Verfügung gestellten
hinaus.
Anlegen der Lager- und Arbeitsplätze.
Geräte, Werkzeuge und sonstige Betriebsmittel anfahren
und
betriebsfertig aufstellen.
Baubüros des AN, Unterkünfte, Werkstätten,
abschließbare
Lagerräume und dgl. anfahren, aufbauen und einrichten.
Strom-, Wasseranschluss sowie Entsorgungseinrichtungen
und
dgl. für die Baustelle, soweit erforderlich,
herstellen.
Freimachen des Geländes sowie Oberbodenarbeiten für die
Baustelleneinrichtung gehören zum Leistungsumfang.
Baubehelfe, wie z.B. Gerüste, Arbeitsbühnen oder
Schutzeinrichtungen gegen Witterung und zum Schutz der
Umgebung gehören zum Leistungsumfang.
Menge: 1,000 psch

**01.01.20 Baustelleneinrichtung unterhalten und betreiben**
Unterhalten und Betreiben der Baustelleneinrichtungen.
Vergütet werden die Tage, an denen auf der Baustelle
gearbeitet wird. Bauzeitverlängerungen werden nur
vergütet,
wenn die Ursachen vom AG zu vertreten sind.
Der Nachweis erfolgt durch Vorlage der Tagesberichte.
Menge: 3,000 mt

**01.01.30 Baustelleneinrichtung vorhalten**
Vorhalten der Baustelleneinrichtungen. Mieten, Pacht,
Gebühren und dgl. gehören zum Leistungsumfang.
Ausser den vollen Monaten werden Teilzeiten nach
Kalendertagen zu 1/30 des Einheitspreises abgerechnet.
Stillstandszeiten und Bauzeitverlängerungen werden nur
vergütet, wenn die Ursachen vom AG zu vertreten sind.
Menge: 3,000 mt

**01.01.40 Baustelle räumen**
Räumen der Baustelle von allen Geräten,
Anlagen, Einrichtungen und dgl. einschließlich Rückbau
der
vom AN erstellten Zufahrtswege.
Alle Flächen entsprechend dem ursprünglichen Zustand
unter
Wahrung der landschaftspflegerischen Belange
ordnungsgemäß herrichten.
Die Beseitigung der vom AN verursachten Schäden an vom
AG
zur Verfügung gestellten Zufahrtswegen gehört zum
Leistungsumfang.
Menge: 1,000 psch

**01.01.50 Beweissicherung**
Beweissicherung für Bauwerke, Wege, Flächen und
sonstige
Bauteile, die durch die in diesem Leistungsverzeichnis
ausgeschriebenen Arbeiten sowie durch Zufahrt,
Baustelleneinrichtung und Lagerflächen betroffen sind,
durchführen und dokumentieren.
Mit der Beweissicherung wird der Zustand von Bauwerken,
Straßen, Wegen und Flächen, öffentlichen Anlagen,
Leitungen
usw. des AG oder von Dritten, die durch das
Baugeschehen
betroffen sind, in zwei Begehungen (eine Begehung vor
Beginn
und eine nach Beendigung der Bauarbeiten) gemeinsam mit
dem AG und der Bauüberwachung festgestellt und
schriftlich
dokumentiert.
Der AN fertigt über jeden Begehungstermin eine
gesonderte
Niederschrift an. Diese Niederschrift ist von allen am
Termin
Beteiligten durch Unterschrift anzuerkennen.
Erkennbare Schäden sind durch den AN in der
Niederschrift
festzuhalten. Es ist eine Fotodokumentation als Anlage
zur
Niederschrift durch den AN zu erstellen.
Der Auftragnehmer hat die Beweissicherung im
Einvernehmen
mit dem AG einzuleiten. Mit der Beweissicherung ist so
rechtzeitig zu beginnen, dass sie noch vor Baubeginn
abgeschlossen werden kann (erste Begehung) bzw. dass
sie
zeitnah mit Beendigung der Baumaßnahme stattfindet
(zweite
Begehung).
Wenn es zur genauen Feststellung notwendig ist, hat der
Auftragnehmer Beobachtungsmarken, zum Beispiel
Höhenbolzen anzubringen. Der Auftragnehmer hält die
Messpunkte in einem Lageplan "Beweissicherung" fest.
Der Auftragnehmer hat an der Beweissicherung zu
beteiligen:
a) Betreibergesellschaft Nordbahn
b) die Bauüberwachung.
Die Vergütung dieser Position erfolgt zu 50 % nach
Durchführung der ersten Begehung vor Baubeginn und zu
50 %
nach Durchführung der zweiten Begehung nach Abschluss
der
Bauarbeiten.
Vor der Anweisung der Schlussrechnung hat der AN durch
unterzeichnete Freistellungserklärungen nachzuweisen,
dass er
alle im Zusammenhang mit der Leistung entstandenen
Ansprüche Dritter sowie alle Auflagen und
Verpflichtungen
gegenüber den Betroffenen erfüllt hat.
Menge: 1,000 psch

**01.01.60 Bauzaun herstellen vorhalten und abbauen**
Bauzaun auf- und abbauen nach Angabe des AG.
Bau- bzw. Schutzzaun einschließlich Eckpfosten und
Verstrebungen herstellen, für die Dauer der Bauzeit
vorhalten,
abbauen und von der Baustelle entfernen.
Beschädigte oder abhanden gekommene Teile der
Einrichtungen ersetzen. Umsetzungen auf Grund der
Bauabwicklung des AN gehören zum Leistungsumfang.
Einsatzort(e) nach Unterlagen des AG Systemzaun mit
Zaunelementen,
Feldlänge m 3,5
Höhe m 2,0
ohne Umsetzen
Menge: 200,000 m

**01.01.70 Bauzaun umsetzen**
Vorhandenen Bauzaun nach Baufortschritt umsetzen (z. B.
beim Zaunbau) Bauzaun abbauen, transportieren und nach
Angabe des AG aufbauen.
Menge: 50,000 m

#### Bereich 01.02 Technische Bearbeitung

**01.02.10 Bauzeitenplan erstellen, mit AG abstimmen und zur Bestätigung vorlegen.**
Bauzeitenplan erstellen, mit AG abstimmen und zur
Bestätigung
spätestens 14 Tage nach Auftragserhalt vorzulegen.
Menge: 1,000 psch

**01.02.20 Dokumentationsunterlagen mit Fotos herstellen**
Fotodokumentation über den wesentlichen Bauablauf,
insbesondere zur Darstellung der Ausbildung von
Einzelkonstruktions- und Bauwerksteilen, die später
nicht mehr
sicht- und prüfbar sind, mit Digitalkamera herstellen
und dem
AG übergeben.
Digitale Fotos im Format jpg, Auflösung mind. 3 Mio.
Pixel.
Mindestanzahl der Fotos: 50. Ausführung 1-fach digital
auf Stick
und Festplatte sowie 2-fach in Papierform (Fotos im
Format 10
x 15 cm), einschließlich Angaben (Los, Teillos,
Bauwerk,
Datum, Ortsangaben) der dargestellten Aufnahmen.
Menge: 1,000 St

**01.02.30 Bestandsunterlagen gem. Bahnstandard liefern**
Ein Satz Zeichnungen (berichtigte Bestandszeichnungen)
nach
Fertigstellung der Bauarbeiten mit
Bestandsübersichtsplan gem.
VDV 612, Punkt 6, einschließlich der im Boden
verbliebenen
Bauteile aufgrund der endgültigen Ausführung 2 Wochen
vor
VOB-Abnahme liefern.
Die notwendigen Vermessungsarbeiten sowie örtlichen
Aufmaße sind einzurechnen und werden nicht gesondert
vergütet.
Unterlagen zur Bestätigung der Übereinstimmung mit der
Örtlichkeit liefern, Prüfungsanmerkungen einarbeiten,
nach
Gleichstellung, 1 Original und 3 Kopien an AG liefern.
Digitale Unterlagen im Format PDF und DWG.
Menge: 1,000 psch

**01.02.40 Erstellung der Abnahmeunterlagen**
gemäß der VDV-Schrift 612, Kapitel 13,7 erstellen und
an AG,
mindestens 2 Wochen vor der Abnahme übergeben.
Digitale Unterlagen im Format PDF
Menge: 1,000 psch

#### Bereich 01.03 Vermessungsleistungen

**01.03.10 Bauvermessung/Absteckung**
Bauvermessung
Ausführung der folgenden Grundleistungen und besonderen
Leistungen.
Der EP beinhaltet die Nebenkosten und Lieferung von
Unterlagen in 2-facher Ausfertigung an den AG.
Leistungsumfang:
Übertragen der Projektgeometrie (Hauptpunkte) in die
Örtlichkeit.
Übergabe der Lage- und Höhenfestpunkte, der Hauptpunkte
und der Absteckungsunterlagen.
Messungen zur Verdichtung des Lage- und
Höhenfestpunktfeldes.
Messungen zur Überprüfung und Sicherung von Fest- und
Achspunkten.
Baubegleitende Absteckungen der geometriebestimmenden
Bauwerkspunkte nach Lage und Höhe.
Sämtliche Vermessungsarbeiten in den Gleisen,
einschließlich
Festlegung der Hebung nach Rili 820, sowie die
erforderlichen
Anschreibungen erfolgen durch den AN.
Ausgehend von den übergebenen, objektbezogenen Lage-und
Höhenfestpunkten hat der AN alle für die planmäßige
Ausführung und Abnahme der Oberbauarbeiten
erforderlichen
Vermessungsarbeiten (Berechnungen und Absteckungen) in
eigener Verantwortung nach den anerkannten Regeln der
Technik durchzuführen.
Alle Berechnungen und Vermessungen sind durchgreifend
und
unabhängig zu verproben. Die Ergebnisse sind in
prüfbarer
Form darzustellen. Für identische Punkte, die von
gleichen,
oder benachbarten Festpunkten aus abgesteckt oder
kontrolliert
werden, gelten die folgenden Genauigkeiten:
- Lagefelder:  mL = +/- 5mm
- Höhenfelder:  mH = +/- 3 mm
Absteckung der Gleisachsen mit Gewährleistung einer
ordnungsgemäßen Bauausführung. Sind zusätzliche
Einrechnungen erforderlich, sind diese vom AN zu
erbringen.
Absteckpunkte für Gleise und Weichen sind herzustellen
und
farbig auf weißem Grund am Schienenstrang
anzuschreiben:
- für Gleise in Geraden alle 15 m - 20 m
- in gekrümmten Gleisabschnitten zusätzlich zu den
Bogenhauptpunkten (BA, BE, BW, ÜA,ÜE) in Bögen und
allen
  Übergangsbögen alle 10 m
- Anfänge, Mitten und Enden der Weichen
- Kabeltrassen, Kabeltröge, Kabelschächte usw.
Die Absteckung ist außerhalb der Arbeitsbereiche lage-
und
höhenmäßig möglichst an festen Punkten zu sichern. Die
Sicherung erfolgt je an einem Abmesspunkt und
Richtungspunkt. Die Sicherungsmaße (Horizontalabstand
und
Höhenunterschied zur Sollgleislage) sind mit Öl- oder
Dispersionsfarbe an den Sicherungspunkten
anzuschreiben.
Die Sicherungen sind bis zur Endabnahme zu erhalten.
Menge: 1,000 psch

**01.03.20 Schlussvermessung**
Durchführung der Schlussvermessung als
Bestandsvermessung für alle Arbeiten bzw.
hergestellten und
/oder umgebauten Bauteile.
Vermessung und Kartierung des Bauwerks sowie des
Umfelds
und der in Anspruch genommenen Flächen zur Erstellung
der
Bestandsunterlagen und -dokumentation.
Informationen zu Höhen- und Lagefestpunkten sind
eigenverantwortlich vom AN zu beschaffen.
Auswertung und Aufstellung eines Soll-Ist-Vergleiches.
Übergabe der Vermessungsdaten als ASCII-File (Hochwert,
Rechtswert, Höhe) mit zugehöriger Punktbeschreibung zu
liefern:
- Digitale Form (DWG und PDF)
- 2 x Papierform
Menge: 1,000 psch

**01.03.30 Gleisvermarkungspunkte herstellen**
Meßpunkt für Gleisvermarkung aus Schienenstück mit
Bolzenmontage gemäß VDV 612, Kapitel 6 herstellen.
Einschließlich Erdarbeiten, Betonfundament Beton
C12/15,
ausgehobenen Boden laden, zur Bereitstellungsfläche
transportieren und in Haufwerken abladen
Abstand 80 m - 100 m in der Geraden.
Abstand 15 m - 20 m in Bögen.
Menge: 10,000 St

### Titel 02 Abschnitt 1: Britzer Straße - Coppistraß

#### Bereich 02.01 Weichenrückbau

**02.01.10 Weiche 12, Weiche auf Holzschwellen ausbauen**
Weichenform:
1 St. Weiche EW49. 140-1:9 (H)
Weichengestänge in Längen von 5,00 m trennen,
Weichengestänge demontieren, Schwellenkleineisen,
transportieren und getrennt seitlich lagern.
Die Schwellen sind vom AN zu entsorgen, einschließlich
der
entsprechenden Entsorgungsnachweise.
Abgerechnet wird nach Entsorgungsnachweisen.
Schrotterlös für Weichengestänge ist in den Positionen
einzurechnen.
Abgerechnet wird nach Stück Weiche mit
Langschwellenteil.
Menge: 1,000 St

**02.01.20 Weiche 13, Weiche auf Holzschwellen ausbauen**
Weichenform:
1 St. Weiche EW49. 140-1:9 (H)
Weichengestänge in Längen von 5,00 m trennen,
Weichengestänge demontieren, Schwellenkleineisen,
transportieren und getrennt seitlich lagenern.
Die Schwellen sind vom AN zu entsorgen, einschließlich
der
entsprechenden Entsorgungsnachweise.
Abgerechnet wird nach Entsorgungsnachweisen.
Schrotterlös für Weichengestänge ist in den Positionen
einzurechnen.
Abgerechnet wird nach Stück Weiche mit
Langschwellenteil.
Menge: 1,000 St

#### Bereich 02.02 Rückbau Gleise Km 1,660 - Km 3,424

**02.02.10 Fahrschienen ausbauen und seitlich lagern**
Fahrschienen S49 der Positionen
ausbauen und seitlich zum Wiedereinbau lagern.
Schienen- und Schwellenkleineisen, sowie die
Rippenplatten
sind zu demontieren, verladen, transportieren und vom
AN zu
entsorgen. Der Erlös ist in die Position einzurechnen.
Ausbaulängen bis 60 m
Laschenstöße und die Laschenlöcher durch
Schienentrennschnitte aufzulösen.
Menge: 3264,000 m

**02.02.20 Zuführungsgleis, S49 auf Betonschwelle mit K-Bau ausbauen.**
Betonschwelle BS 65/66 mit Federnagel-Oberbau im
Wechsel
mit Betonhalbschwelle ausbauen.
Schwellenlänge 2,60 m
Betonschwellen und Schienenstücke.-und
Schwellenkleineisen,
transportieren und getrennt am Lagerplatz des AN
lagern.
Die Schwellen und Schienenstücke sind vom AN zu
entsorgen,
einschließlich der entsprechenden Entsorgungsnachweise.
Abgerechnet wird nach Entsorgungsnachweisen.
Schrotterlös ist in den Positionen einzurechnen.
Abgerechnet wird nach Gleislänge.
Menge: 811,000 m

**02.02.30 Zuführungsgleis, S49 auf Holzschwellen K-Bau ausbauen.**
Betonschwelle Holzschwellen mit K-Oberbau ausbauen.
Schwellenlänge 2,60 m
Betonschwellen und Schienenstücke.-u.
Schwellenkleineisen,
transportieren und getrennt am Lagerplatz des AN
lagern.
Die Schwellen und Schienenstücke sind vom AN zu
entsorgen,
einschließlich der entsprechenden Entsorgungsnachweise.
Abgerechnet wird nach Entsorgungsnachweisen.
Schrotterlös ist in den Positionen einzurechnen.
Abgerechnet wird nach Gleislänge.
Menge: 47,000 m

**02.02.40 Zuführungsgleis, S49 auf Stahlschwellen K-Bau ausbauen.**
Betonschwelle Stahlschwellen mit K-Oberbau ausbauen.
Schwellenlänge 2,60 m
Betonschwellen und Schienenstücke.-u.
Schwellenkleineisen,
transportieren und getrennt am Lagerplatz des AN
lagern.
Die Schwellen und Schienenstücke sind vom AN zu
entsorgen,
einschließlich der entsprechenden Entsorgungsnachweise.
Abgerechnet wird nach Entsorgungsnachweisen.
Schrotterlös ist in den Positionen einzurechnen.
Abgerechnet wird nach Gleislänge.
Menge: 32,000 m

**02.02.50 Betonschwelle Bs 65/66 mit Federnagel-Oberbau**
Betonschwelle Bs 65/66 mit Federnagel-Oberbau im
Wechsel
mit Betonhalbschwelle ausbauen.
Schwellenlänge 2,60 m
Betonschwellen und Schienenstücke und
Schwellenkleineisen,
transportieren und getrennt am Lagerplatz des AN
lagern.
Die Schwellen und Schienenstücke sind vom AN zu
entsorgen,
einschließlich der entsprechenden Entsorgungsnachweise.
Abgerechnet wird nach Entsorgungsnachweisen.
Schrotterlös ist in den Positionen einzurechnen.
Abgerechnet wird nach Gleislänge.
Menge: 742,000 m

#### Bereich 02.03 Arbeiten an der Gleisbettung (Rückbau)

**02.03.10 Gleisschotter aufnehmen, reinigen und einbauen**
Gleisschotter aufnehmen, reinigen und als
Unterschotter wieder
einbauen. Restbettung ist auf einen Lagerplatz des AN
zu
transportieren, aufhäufen und zu lagern.
Reinigen der Bettung bis 20 cm Unterkante Schwelle
(UKSCHW).
Breite = 3,6 m
Korngröße nach Obr-NE, Achslast von 22,5 to.
Gleisschotter aus dem Fahrbahnbereich des Gleises und
Weichen.
Abtragtiefe bis 0,60m von Schienenoberkante.(SO)
Menge: 650,000 m3

**02.03.20 Kiesbettung aufnehmen, transportieren und abladen.**
Kiesbettung profilgerecht oder nach Unterlagen
des AG lösen, laden, fördern und die Lagerfläche des AN
transportieren, abladen und Bildung von Haufwerken.
Breite = 3,6 m
Kiesbettung 0/16 mm bis 0/32 mm.
Kiesbettung aus dem Fahrbahnbereich des Gleises.
Abtragtiefe bis 0,60 m von Schienenoberkante.(SO)
Menge: 1296,000 m3

**02.03.30 Boden- u. Randwegmaterial lösen, transportieren und abladen.**
Boden- u. Randwegmaterial 0/16-0/32 mm, profilgerecht
oder
nach Unterlagen des AN lösen, laden, fördern und auf
die
Lagerfläche transportieren, abladen und Bildung von
Haufwerken.
Boden bis Klasse 3-5
Boden.- und Randwegmaterial aus dem Fahrbahnbereich des
Gleises und Weichen.
Abtragtiefe bis 0,20 m von Schienenoberkante.
Menge: 50,000 m3

#### Bereich 02.04 Entsorgung von Bettungsstoffe

**02.04.10 Probenahmekonzept Bettungsstoffe nach LAGA PN 98**
Erstellung eines Probenahmekonzeptes für
Bettungsstoffe nach
LAGA PN 98 (LAGA M32, PN 98) unter Berücksichtigung der
Ersatzbaustoffverordnung (ErsatzbaustoffV) und der
einschlägigen DIN-Normen (z.B. DIN 19698). Festlegung
der
Probenahmestellen und Probenanzahl je Los / Haufwerk,
Definition der Untersuchungsparameter gemäß
ErsatzbaustoffV
Anlage 1 Tabelle 2 (Materialklassen GS-0 bis GS-3)
sowie ggf.
zusätzlicher Parameter nach Anlage 4. Abstimmung mit
der
Auftraggeberin / dem Auftraggeber. Lieferung eines
schriftlichen
Probenahmeplans.
Menge: 1,000 psch

**02.04.20 Probenahme Bettungsstoffe nach LAGA PN 98**
Fachgerechte, repräsentative Probenahme von
Bettungsstoffe
gemäß LAGA PN 98 einschließlich: Bildung homogener
Untersuchungslosen / Haufwerke, Entnahme der
erforderlichen
Einzel- und Laborproben mit geeigneten Geräten,
Dokumentation der Probenahme (Probenahmeprotokoll nach
LAGA PN 98) mit Angabe von Entnahmepunkten, Tiefen,
Zeitpunkt, Probennummern, Menge und Fotodokumentation,
Herstellung und Kennzeichnung der Labor- und
Rückstellproben, Verpackung, Konservierung,
Zwischenlagerung und Transport der Proben zur
akkreditierten
Untersuchungsstelle (DIN EN ISO/IEC 17025). Probenahme
losweise entsprechend PN 98 und Projektvorgabe.
Menge: 35,000 St

**02.04.30 Laboranalytik Bettungsstoffe GS-0 bis GS-3**
Analytische Untersuchung der Bettungsstoffe proben in
einem
nach DIN EN ISO/IEC 17025 akkreditierten Labor gemäß
ErsatzbaustoffV, insbesondere: Durchführung der
Elutionsversuche nach DIN 19528 und/oder DIN 19529 (je
nach
Korngröße) zur Ermittlung der Eluatkonzentrationen der
maßgeblichen Parameter (u.a. pH-Wert, elektrische
Leitfähigkeit, Atrazin, Bromacil, Diuron, Glyphosat,
AMPA,
Simazin, sonstige Herbizide, MKW, PAK15) gemäß Anlage 1
Tabelle 2 ErsatzbaustoffV. Ggf. zusätzliche
Feststoffanalytik
(z.B. PAK16, Schwermetalle) nach Auftraggebervorgabe.
Erstellung eines Prüfberichts mit Angabe der
Messwerte, der
verwendeten Normverfahren und einer vorläufigen
Einstufung in
die Materialklassen GS-0, GS-1, GS-2 oder GS-3.
Menge: 35,000 St

**02.04.40 Auswertung und Klassifizierung Bettungsstoffe**
Auswertung der Laborergebnisse und Klassifizierung des
Bettungsstoffs in die Materialklassen GS-0, GS-1, GS-2
oder
GS-3 gemäß ErsatzbaustoffV Anlage 1 Tabelle 2 und
Anlage
2/3. Erstellung einer zusammenfassenden
Bewertungsdokumentation je Los / Haufwerk mit
Zuordnung der
Proben, Angabe der jeweiligen Materialklasse,
Benennung der
zulässigen Einbauweisen nach ErsatzbaustoffV
(Verwertungsmöglichkeiten) sowie Vorschlag zur
Entsorgung
(Entsorgungswege / Abfallschlüssel nach AVV), sofern
eine
Verwertung nicht möglich ist.
Menge: 35,000 St

**02.04.50 Laden des Materials**
Laden des Haufwerks vom Zwischenlager des AG mittels
geeignetem Ladegerät inkl. aller mit dem Laden
verbundenen
sonstigen Kosten.
Nach Beendigung der Abfuhr ist das Zwischenlager zu
reinigen
und das anfallende Material entsprechend zu entsorgen.
Menge: 3000,000 t

**02.04.60 Verwertung Bettungsstoffe GS-0**
Transport und Verwertung von nicht belasteten
Bettungsstoffen
der Materialklasse GS-0 (gemäß Einstufung nach
ErsatzbaustoffV) aus dem Gleiskörper bzw.
Zwischenlager,
einschließlich Lösen und Ausbauen, Zwischenlagerung,
ggf.
Siebung/Abtrennung störender Bestandteile, Verladen auf
Transportmittel, Transport zu einer zugelassenen
Verwertungsanlage (z.B. Aufbereitungsanlage für
Gleisschotter /
Ersatzbaustoffe), Entladung und Verwertung gemäß
ErsatzbaustoffV (z.B. Wiedereinbau als Gleisschotter
oder
Verwendung nach Anlage 2/3). Einschließlich aller
Nebenleistungen und Kosten sowie Nachweisführung
(Wiegescheine, Verwertungsnachweise).
Menge: 500,000 t

**02.04.70 Verwertung Bettungsstoffe GS-1**
Transport und Verwertung von Bettungsstoffen der
Materialklasse GS-1 (gemäß Einstufung nach
ErsatzbaustoffV)
aus dem Gleiskörper bzw. Zwischenlager, einschließlich
Lösen
und Ausbauen, Zwischenlagerung, ggf. Siebung/Abtrennung
störender Bestandteile, Verladen, Transport zu einer
zugelassenen Verwertungsanlage und Verwertung in
zulässigen
Einbauweisen nach ErsatzbaustoffV (Anlage 2/3),
vorzugsweise
im Bahnbereich oder Straßenbau. Einschließlich aller
Nebenleistungen und Kosten sowie Nachweisführung
(Wiegescheine, Verwertungsnachweise).
Menge: 700,000 t

**02.04.80 Verwertung Bettungsstoffe GS-2**
Transport und Verwertung von Bettungsstoffe der
Materialklasse GS-2 (gemäß Einstufung nach
ErsatzbaustoffV)
aus dem Gleiskörper bzw. Zwischenlager, einschließlich
Lösen
und Ausbauen, Zwischenlagerung, ggf. Siebung/Abtrennung
störender Bestandteile, Verladen, Transport zu einer
zugelassenen Verwertungs- oder Aufbereitungsanlage,
Verwertung ausschließlich in zulässigen technischen
Bauwerken gemäß ErsatzbaustoffV (Anlage 2/3).
Einschließlich
aller Nebenleistungen und Kosten sowie Nachweisführung
(Wiegescheine, Verwertungsnachweise).
Menge: 700,000 t

**02.04.90 Entsorgung Bettungsstoffe GS-3**
Transport und Entsorgung von belasteten
Bettungsstoffen der
Materialklasse GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 700,000 t

**02.04.100 Entsorgung Bettungsstoffe >GS-3**
Transport und Entsorgung von belastetem Bettungsstoffe
der
Materialklasse >GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 300,000 t

**02.04.110 Zwischenlagerung Bettungsstoffe Baustelle**
Herstellen und Betreiben eines temporären
Zwischenlagers für
ausgebauten Gleisschotter aller Materialklassen (GS-0
bis
GS-3) auf der Baustelle, einschließlich Herstellen der
Lagerfläche (ggf. mit Abdichtung und
Oberflächenentwässerung
nach behördlichen Vorgaben), getrennte Lagerung nach
Losen /
Materialklassen mit Beschilderung, innerbetrieblicher
Umschlag
sowie Rückbau der Lagerfläche nach Abschluss der
Maßnahme. Einschließlich aller Nebenleistungen und
Kosten.
Menge: 1,000 psch

#### Bereich 02.05 Gleisneubau, Länge 1671 m

**02.05.10 Neue Bettung liefern und einbauen**
Neue Bettung auf Fahrzeugen gem. Wahl des AN liefern,
entladen und als Unterschotter einbauen.
Bereiche:
Km 2,004 - 2,701 (Streckengleis)
Dicke 20 cm
Gleisschotter der Körnung 1 gem. DBS 918 061.
Bettungsstoff als 'Unterschotter auf der vorhandenen
Unterbau
einbauen.'
Toleranzbereich:
+ 2,0 cm bis - 2,0 cm für die Längsneigung,
+ 1,0 cm bis - 1,0 cm für die Querneigung

Das Laden und Transportieren innerhalb der Baustelle
wird nicht gesondert vergütet.
Menge: 950,000 t

**02.05.20 Aufgearbeitete Spannbetonschwelle B 70 W54 liefern und einbauen**
Spannbetonschwellen B 70 W-54 mit kompletter
W-Befestigung transportieren, an Einbaustelle entladen
und
auf Unterbau oder Bettungsplanum in zusammenhängenden
Abschnitten, Schwellenabstand 65 cm, einbauen.
Länge 2,40 m-2,60 m, aus Beton, Gewicht > 240 kg-320
kg,
einschl. der vorhandenen W-Befestigung.

Oberbauform  W54-B58-1538 (Aufgearbeitet)
Menge: 2546,000 St

*Hinweis*
Die vorhandenen Schienenstöße sind aufzulösen, die
Schienen
sind hinterhalb den Bohrungen zu trennen.
Die Arbeiten sind vor dem Ausbau oder bei der
Gleismontage,
nach Wahl des AN auszuführen.

**02.05.30 Schienenstöße auflösen**
Die vorhandenen Schienenstöße sind aufzulösen,
dazu sind die Schienen mittels Trennschnitte,
hinterhalb den
Bohrungen zu trennen.
Die Trennschnitte sind werden nicht gesondert vergütet.
Die Schienenstücke sind aufzunehmen und zu entsorgen.
Das verziehen der Schiene zum Wiedereinbau ist in die
Position
einzurechnen.
Das Schienenverziehen zur neuen Einbaustelle ist in
die Pos
einzurechnen.
Abgerechnet wird nach St. Stoß.
Menge: 50,000 St

**02.05.40 Gebrauchte S49 Schienen liefern und abladen**
Gebrauchte S49 auf Fahrzeugen gem. Wahl
des AN liefern, abladen im Gleis und profilgerecht
lagern auf den bestehenden Schwellenköpfen
oder in Gleismitte.
Mindesthöhe 146 mm
Vignolschienen S49, Güte R260, mind. 880 N/mm2,
Enden gesägt, ungelocht, L = 15 m- 18 m,
gerade Schienenform, Schienenlänge:
Mindestlänge ist 15 m
Menge: 1410,000 m

**02.05.50 Gebrauchte Schienen einbauen, bis 18 m**
Gleismontage:
Fahrschienen zusammen mit der Gleiserneuerung
einbauen.
'Schienen seitlich gelagert aufsetzen und montieren,
Schienen mit Notlaschen verbinden, Stoßlücken
herstellen'
Länge der einzubauenden Schiene .bis 18 m.
Abgerechnet wird nach Schienenlänge.
AN stellt Hebezeug
Oberbauform W 54 -1538-B70
Inkl. verziehen der Schiene in Längsrichtung bis 100 m
Winkellage der Schwellen ist zu kontrollieren und
herzustellen
Menge: 1932,000 m

**02.05.60 Fahrschiene einbauen bis 18 m**
Gleismontage:
Vorhandene Fahrschiene, seitlich gelagert einbauen,
(Gleismontage)
'Schienen seitlich gelagert aufsetzen und montieren,
Schienen mit Notlaschen verbinden, Stoßlücken
herstellen'
Länge der einzubauenden Schiene bis 18 m.
Abgerechnet wird nach Schienenlänge.
AN stellt Hebezeug
Oberbauform W 54 - 1538 - B70
Inkl. verziehen der Schiene in Längsrichtung bis 10 m
Winkellage der Schwellen ist zu kontrollieren und
herzustellen
Abgerechnet wird nach M-Gleis
Menge: 1671,000 m

**02.05.70 Fahrschiene trennen mech.**
Fahrschiene trennen, mechanisch, abgerechnet wird nach
Anzahl der Trennschnitte.
Schiene 49E1
Abgerechnet wird nach St.-Trennschnitt
Menge: 50,000 St

**02.05.80 Bettung liefern**
Bettung auf Fahrzeugen gem. Wahl des AN liefern,
entladen,
Gleisschotter der Körnung 1 gem. DBS 918 061.
Bettungsstoff für 'Verfüllschotter, für Verdichtgang,
1.
und 2.
Die Gleise u. Weichen sind vor Beginn der
Stopfarbeiten und
zwischen den Stopfgängen zu verfüllen.'

Das Laden und Transportieren innerhalb der Baustelle
wird nicht gesondert vergütet.
Menge: 2506,500 t

**02.05.90 Gleise stopfen, richten und verdichten**
Gleis in Arbeitsgängen durcharbeiten
(stopfen, richten und verdichten).
Arbeitsgänge bestehende aus:

   - Verdichtgang
   - 1. Stabilisierung
   - 2. Stabilisierung
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen.
Hinter dem letzten Arbeitsgang Bettungsquerschnitt
herstellen.

Abgerechnet wird nach m-Gleis
Menge: 1671,000 m

**02.05.100 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
Einschließlich Stoffe liefern.
Schienen sind eingebaut.
Schienenform ' S49',
Schienenmindestzugfestigkeit in N/mm2 ' 880 '.
Menge: 158,000 St

**02.05.110 Schweißstöße schälen**
Vorhandene Schweißstöße schälen.
Schweißwulst an der Schiene S49 mit geeignetem Gerät
beseitigen.
Die Arbeiten dürfen nur von einen zertifizierten
Oberbauschweißer ausgeführt werden.
Menge: 10,000 St

*Hinweis*
Fachbauleiter Spannungsausgleich ist von der
ausführenden
Firma zu stellen und in den Verspannpositionen
einzurechen.

**02.05.120 Spannungsausgleich**
Spannungsausgleich bei natürlicher Wärme, abgerechnet
wird nach Schienenlänge.

Hinweis:
Muss mit Wärmegerät künstl. Wärme zugeführt
werden, wird nur eine der nachstehenden
Zulage-Positionen gewährt. Abgerechnet werden
die tatsächlich angefallenen Mengen dieser
Positionen.
Menge: 3342,000 m

**02.05.130 Spannungsausgleich bis 10 K**
Zulage zur Pos. wie zuvor
Spannungsausgleich >0 bis 10 K unter Verspanntemperatur. Schienen mit Wärmegeräten längen.
Abgerechnet wird nach Schienenlänge.
Menge: 1310,000 m

**02.05.140 Spannungsausgleich bis 15 K**
Zulage zur Pos. wie zuvor in vollem Wortlaut
beschrieben
Spannungsausgleich >10 bis 15 K unter Verspanntemperatur. Schienen mit Wärmegeräten längen.
Abgerechnet wird nach Schienenlänge.
Menge: 1000,000 m

**02.05.150 Spannungsausgleich bis 20 K**
Zulage zur Pos. wie zuvor in vollem Wortlaut
beschrieben
Spannungsausgleich >15 bis 20 K unter Verspanntemperatur. Schienen mit Wärmegeräten längen.
Abgerechnet wird nach Schienenlänge.
Menge: 1000,000 m

*Hinweis*
Lückenschluss Weiche 12 und 13.

**02.05.160 Randwegauffüllung liefern und einbauen**
Randwegauffüllung liefern und lagenweise von max. 20 cm
einbauen und verdichten.
Die Abrechnung erfolgt im Auftrag.
Material 'Frostschutzkies 0/32'
liefern und zur Geländeangleichung einbauen.
Der Schotter ist vorher mit Vlies abzudecken
Toleranzbereich + 2,5 bis - 2,5 cm für die
Längsneigung, + 1 bis - 1 cm für die Querneigung.
Schichtdicke bis 20 cm.
Menge: 39,000 m³

**02.05.170 Vliesstoff, Randwegbereiche**
Vliesstoff TL 918039,liefern und einbauen.
Geotextilrobustheitsklasse 3
liefern und  auf Planum und Gleisschotter zwischen
Gleisschotter und Auffüllung Randweg
verlegen als Trennschicht zum Randwegauffüllmaterial
Flächengewicht DIN 53854 in g/m2 '200 ',
seitliche Überlappung in m '0,50 ',
Stoßflächenüberlappung in m '0,50'.
Menge: 195,000 m²

**02.05.180 Randwegmaterial liefern und einbauen**
Randwegmaterial aus gebrochenem Material 0/11 liefern,
einbauen und verdichten.
Die Abrechnung erfolgt im Auftrag.
Material 'KG2 gemäß BN 918 062'
liefern und zur Geländeangleichung einbauen.
Der anstehende Gleisschotter ist vorher mit Vlies
abzudecken.
Toleranzbereich + 2,5 bis - 2,5 cm für die
Längsneigung, + 1 bis - 1 cm für die Querneigung.
Schichtdicke bis 10 cm.
Menge: 195,000 m²

**02.05.190 Schienen schleifen**
Maschinelles abschleifen der Gratbildung von
gebrauchten
Schienen.
Zur Bearbeitung der Schienen sind Schleifmaschinen nach
Wahl des AN zu verwenden, die für das Schienenschleifen
zugelassen sind.
Abtrag bis 3 mm
Verrechnet wird je lfm geschliffener Schiene.
Menge: 3310,000 m

*Hinweis*
A) Aus früheren Umbauarbeiten wurde der Aushub
seitlich am
Gleis gelagert. Um Baufreiheit zu bekommen muss der
Aushub
mit einen geeigneten Bagger aufgenommen und seitlich
abgeböscht werden.
Diese Arbeiten werden in Abstimmung mit der Bauleitung
(AG).
ausgeführt.

B) Aus den o. g. Umbauarbeiten lagern noch
Betonschwellen
(BS65/BS66) die entsorgt werden.

C) Wie vor liegen seitlich am Gleis Altschienen, die
wie unter
Punkt B beschrieben entsorgt werden.

Ort: km 2,00 - km 2,7

**02.05.200 Boden aufnehmen und seitlich einplanieren**
Boden am Gleis, seitlich gelagert aufnehmen und nach
Angabe
des AG, vor Ort einplanieren.
Menge: 350,000 m3

**02.05.210 Seitlich gelagerte Betonschwellen entsorgen**
Seitlich gelagerte Betonschwelle Bs 65/66 mit
Rippenplatte,
Schwellenlänge 2,60 m, teiweise gebrochen, mit
geeigneten
Gerät aufnehmen, tranportieren und entsorgen.
Einschl. aller Entsorgungsnachweise, die den AG. nach
dem
Abtransport zu übergeben sind.
Menge: 150,000 St

**02.05.220 Seitlich gelagerte Schienen entsorgen**
Seitlich gelagerte Schienen S49,
Schienenlänge bis 15 m, mit geeignetem Gerät aufnehmen,
tranportieren und entsorgen.
Einschl. aller Entsorgungsnachweise, die den AG nach
dem
Abtransport zu übergeben sind.
Menge: 200,000 m

#### Bereich 02.06 Rückbau Bahnübergänge

*Hinweis*
Es ist vorgesehen die Bahnübergänge, in Absprache mit
dem
AG an Wocheneden umzubauen.
Die Straßensperrungen, Genehmigungen und Aufstellen der
Umleitung ist in die Positionen einzurechnen.

Der Gleisrückbau wird durch die Rückbaupositionen
ausgeführt
und vergütet.

**02.06.10 Bahnübergangsbefestigung aus Betonplatten ausbauen**
BÜ Angermünder Straße (1)
Gleiseindeckungssystem bestehend aus Betonplatten
Innenplatten und Aussenplatten ausbauen.
Plattenstärke: bis 15 cm
System: Mosel-and Großflächenplatten

Die Betonplatten sind vom AN zu entsorgen,
einschließlich der
entsprechenden Entsorgungsnachweise.
Abgerechnet wird nach Entsorgungsnachweisen.

Eindeckungslänge: L= 16 m im Gleisbereich
Menge: 16,000 m

**02.06.20 Bahnübergangsbefestigung aus Betonplatten und Asphalt ausbauen**
BÜ KM 3,215 (Wirtschaftsweg)
Gleiseindeckungssystem bestehend aus Betonplatten
Innenplatten und ausserhalb des Gleises mit Asphalt
eingedeckt.
Plattenstärke: bis 0,15 m /
Großflächenplatten

Asphaltstärke: bis 0,20 m /Asphalt 0/32
Ausbaubreite: 2 x 1,00 m
Ausbaulänge: 2 x 8,00 m

Die Betonplatten und Asphalt sind vom AN zu entsorgen,
einschließlich der entsprechenden Entsorgungsnachweise.
Abgerechnet wird nach Entsorgungsnachweisen.

Eindeckungslänge: L= 8m im Gleisbereich
Menge: 8,000 m

**02.06.30 Asphaltbefestigung trennen, schneiden, Dicke 12-24 cm**
Asphaltschicht geradlinig schneiden,
Dicke der Asphaltbefestigung über 12-24 cm.
Ort: Bahnübergang bei Km 0,600
Menge: 20,000 m

**02.06.40 Asphaltdeckschicht ausbauen und entsorgen**
Asphaltbefestigung aufbrechen, aufnehmen und der
Verwertung
nach Wahl des AN zuführen.
Fläche: Bahnübergang und Randstreifen
Länge >10,00 m
Breite > 5,50 m
Dicke der Asphaltbefestigung bis 5 cm.
Menge: 60,000 m2

**02.06.50 Bettung aufnehmen, transportieren und abladen.**
Kiesbettung profilgerecht oder nach Unterlagen
des AG lösen, laden, fördern und auf die Lagerfläche
des AN
transportieren, abladen und Bildung von Haufwerken.
Kiesbettung 0/16 mm vermischt mit Humus
Kiesbettung aus dem Fahrbahnbereich des Bahnübergangs.
Abtragtiefe bis 0,5m von Schienenoberkante.(SO)
Menge: 24,000 m3

**02.06.60 Boden aufnehmen, transportieren und abladen.**
Unterbau profilgerecht oder nach Unterlagen
des AG lösen, laden, fördern und die Lagerfläche des AN
transportieren, abladen und Bildung von Haufwerken.
Transportweg bis 3.000 m.
Boden aus dem Fahrbahnbereich des Bahnübergangs.
Breite: 3,40 m
Dicke 0,30 m
Menge: 24,000 m3

#### Bereich 02.07 Bahnübergang Angermünder Straße liefern

*Hinweis*
Verkehrsicherung/Sperrung

**02.07.10 Verkehrsrechtliche Anordnungen**
Verkehrsrechtliche Anordnungen für die Einrichtung der
Verkehrsführung und -sicherung bei der zuständigen
Verkehrsbehörde vorbereiten, beantragen und erwirken.
Die
Beantragung beinhaltet die Erstellung und Einreichung
aller erf.
Pläne (Regel-, Lage-, Beschilderungspläne usw.) und
Erläuterungs-Berichte, alle anfallenden Gebühren sowie
die Teilnahme an
verkehrsrechtlichen Besprechungen,
Koordinierungs-Besprechungen und
Verkehrsschau vor Ort.
Die Pauschale gilt für alle zur Erreichung der
vertraglich vereinbarten Leistungen notwendigen
verkehrsrechtlichen Anordnungen.
Menge: 1,000 psch

**02.07.20 Verkehrsführung, -sicherung, -umleitung**
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und und Sonstiges.
Menge: 1,000 psch

**02.07.30 Verkehrsflächen reinigen**
Reinigung aller öffentlichen Verkehrsflächen sowie
Transportwege
im Baubereich für die Dauer der Bauzeit, inkl. aller
Personal-,
Material- und Nebenkosten.
Menge: 1,000 psch

**02.07.40 Lichtzeichenanlage vorhalten**
Vorbeschriebene Lichtsignalanlage vorhalten und
betriebsbereit unterhalten.
Abrechnung nach Kalendertagen, an denen die Anlage
gemäß verkehrsrechtlicher
Anordnung und nach Abstimmung mit dem AG auf der
Baustelle vorgehalten
werden muss.
Menge: 4,000 Wo

**02.07.50 Aufstellen von Gleissperrsignalen Sh 2**
Sicherung der Arbeiten im Gleisbereich durch
aufstellen von
Gleissperrsignalen (Sh 2).
Gleissperrung mit Sh 2 Scheiben in Absprache mit
Auftraggeber
aufstellen.
Scheiben stellen und bei Zugfahrten entfernen.
Sh 2 Scheiben nach Anordnung des
Eisenbahnbetriebsleiters
(EBL) aufstellen und entfernen.
Menge: 2,000 St

*Hinweis*
Die Bahnübergang Angermünder Straße:
Der Bahnübergang wird im Zusammenhang mit dem
Gleisneubau umgebaut. Die Gleisbauarbeiten werden über
den
Titel 07 und deren dazugehörigen Positionen,
ausgeführt und
abgerechnet.

**02.07.60 Planum verdichten**
Planum profilieren und verdichten in Abtragflächen,
Verformungsmodul EV2 mind. 45 MN/m2
Menge: 55,000 m2

**02.07.70 Planumsschutzschicht liefern und einbauen KG 1**
Planumsschutzschicht profilgrerecht herstellen.
Toleranzbereich:
+ 2,0 cm bis - 2,0 cm für die Längsneigung,
+ 1,0 cm bis - 1,0 cm für die Querneigung
Planumsschutzschichtaus KG 1 Material gemäß VDV 612,
Ob-Ri 7.7.2.1
Dicke cm '30'
Verformungsmodul EV2 min. 120 MN/m2.
Verdichtungsgrad DPr min. % '100'
Hinweis:
Das Befahren der fertiggestellten PSS mit
gummibereiften
Fahrzeugen ist nicht zulässig (Entstehung von
Spurrillen in den
Schutzschichten ist nicht zulässig).
Die Verdichtung ist in Eigenüberwachung gemäß VDV 612,
Ob-Ri 7.7.5.4 nachzuweisen.
Menge: 20,000 m3

*Hinweis*
Gleistragplatten- und Bahnübergangsystem für
Vignolschienen E49 E1.
Verkehrslast:
Bewehrt für Schienenverkehr mit 250 kN Achslast (gem.
Lastbild-LM71) und Straßenverkehr mit 200 kN-Achslast.
Schienenbefestigung:
W14k, inkl. Winkelführungsplatten, Spannklemmen,
Schwellenschrauben und Kunststoffzwischenlagen für
kontinuierliche Schienenlagerung.
Oberfläche:
Besenstrich mit einer nachgewiesenen Griffigkeit >55
SRT-Einheiten und Dachgefälle
zwischen den Schienenkanälen.

Die Gleistragplatten sind nach Herstellenangaben
einzubauen.

Es dürfen nur Gleistragplatten mit einer NE- oder
DB-Zulassung
eingebaut werden.

**02.07.80 Frostschutzschicht 0/32 liefern und einbauen**
Einbau im Anschluß der Gleistagplatten im
Straßenbereich.
Frostschutzschicht 0/32 profilgerecht herstellen.
Toleranzbereich:
+ 2,0 cm bis - 2,0 cm für die Längsneigung,
+ 1,0 cm bis - 1,0 cm für die Querneigung
Bereich: Links und Rechts von der Betontragplatte.
Planumsschutzschicht aus KG 1 Material gemäß BN 918062
Dicke cm '25'
Verformungsmodul EV2 min. 120 MN/m2.
Verdichtungsgrad DPr min. % 100
Hinweis:
RiLi 836. 4107 (13) verbietet das Befahren der
fertiggestellten
PSS mit gummibereiften Fahrzeugen.
(ist die Entstehung von Spurrillen in den
Schutzschichten nicht
zulässig).
Die Verdichtung ist in Eigenüberwachung
nachzuweisen. Sofern keine projektspezifischen anderen
Vorgaben bestehen, ist gemäß "Prüfkatalog für
Eigenüberwachungs- und Kontrollprüfungen" des AG
vorzugehen.
Menge: 10,000 m³

**02.07.90 Feinplanie aus Hartsteinsplitt 2/5 mm herstellen**
Feinplanie aus Hartsteinsplitt 2/5 mm liefern und
einbauen.
Dicke: 2-3 cm
Einbaulänge 16,00 m
Zwischentransporte sind einzurechnen und werden nicht
gesondert vergütet.
Menge: 50,000 m2

**02.07.100 Gleistragplatten für Schienen E49 E1 liefern und einbauen.**
Gleistragplatte liefern, abladen und mit geeigneten
Hebegerät
nach Herstellerangaben einbauen.
Dicke der Gleistragplatte: 32 cm
Verfugung der Gleistragplatten und die
Kupplungsabweiser sind
nach Einbau der Gleitragplatten nach Herstellerangabe
einzubauen.
Fugen: Querfugen der Betonplatten
Kupplungsabweiser: Am Anfang und Ende des
Bahnüberganges.
Spur: 1435 m
Länge: 15,60 m
Zwischentransporte werden nicht gesondert vergütet.
Menge: 15,600 m

**02.07.110 Entwässerungsrinne liefern und einbauen**
Entwässerungsrinne verzinkt nach Hersteller liefern und
einbauen.
Am Anfang und ende der Gleistragplatten.
Menge: 2,000 St

**02.07.120 Fahrschienen liefern und einbauen**
Neue Fahrschienen E49 E1 liefern und nach
Herstellerangabe
einbauen.
Schienenlänge: 2 x 18,00 m
Hebewerkzeug stellt AN.
Menge: 36,000 m

**02.07.130 Gleisanschluss an Bestandsgleis**
Der Anschluß an die Gleisanlage ist herzustellen, die
Oberbaustoffe werden im Titel 07 geliefert und
gelagert.
Länge vor BÜ südlich > 10,00 m
Länge nach BÜ nördlich > 10,00 m
- Gleis ausbauen und entsorgen
- Bettung ausbauen und entsorgen
-Bettung liefern und einbauen
-Gleisanschlüsse maschinell Stopfen und richten.
- Bettungsquerschnitt herstellen
- Die Schwellen und Schienen einbauen und verspannen.
- 4 St. AS-Schweißungen herstellen
- Gleis verspannen
Menge: 1,000 psch

**02.07.140 Schienenkanal verfüllen mit Splitt/Bitumengemisch verfüllen**
Schienenkanal mit gebundenem Splitt (Bitussplitt) nach
Herstellerangaben verfüllen und verdichten.
Oberfläche ist mit Heisbitumen oder PU-Verguss nach
Herstellerangabe zu verschließen.
Menge: 31,200 m

**02.07.150 Gleisanschluss ans Bestandsgleis**
Menge: 20,000 m

*Hinweis*
Asphaltierarbeiten

**02.07.160 Asphalttragschicht Fahrbahn AC32TS Bindem. 70/100 D 20 cm**
Asphalttragschicht Fahrbahn AC32TS Bindem. 70/100
Asphalttragschicht ZTV Asphalt-StB, in Fahrbahnen,
Mischgutart AC 32 T S,
Bitumen-StB und DIN EN 12591, Schichtdicke 20 cm,
Ort: Seitlich der Gleisanlage
Menge: 30,000 m2

**02.07.170 Schichtenverbund herstellen**
Schichtenverbund durch Ansprühen der Unterlage mit bitumenhaltigem Bindemittel herstellen,
Leicht verschmutzte Unterlage bzw. einzelne
verschmutzte Stellen vorher reinigen.
Kehrgut in Eigentum des AN übernehmen und
einer Verwertung nach Wahl des AN zuführen.
Bindemittel C60BP4-S,
Ansprühmenge ca. 250 g/m2.
Ort: Straßenbereich und Gehwegbereich, Zwischen den
Gleisen
und äussere Schiene und Firmengelände
Menge: 30,000 m2

**02.07.180 Asphaltbetondeckschicht Fahrbahn AC11DS D 4cm**
Asphaltdeckschicht aus Asphaltbeton, ZTV Asphalt-StB,
in
Fahrbahnen, Mischgutart AC 11 D S,
Schichtdicke 4 cm.
Ort: Gleisbereich, sowie die Anschlußflächen zur
Straße.
Ausführung: überwiegend Handeinbau
Menge: 30,000 m2

**02.07.190 Fuge anlegen Deckschicht Asphaltbeton B 10mm T 25mm**
Fuge ZTV Fug-StB beim Herstellen der Asphaltschicht
anlegen,
Ausführung in der Deckschicht, aus Asphaltverguss,
Fugenbreite 10 mm, Fugentiefe 25 mm.
Menge: 31,000 m

**02.07.200 Längsmarkierung Typ II weiß herstellen**
Längsmarkierung Typ II weiß herstellen.
Abgerechnet wird der markierte Strich,
bei Doppelstrichen zwei Striche.
Verkehrsklasse Klasse P 6
Vormarkierung: (mit - ohne) mit
Strichbreite 12 cm
Strich durchgehend,
Material = Heißspritzplastik,
Markierung auf Asphaltbeton,
Mindestschichtdicke 0,6 mm.
Markierung, Seitliche Straßenbegrenzung.
Zeichen 295
Menge: 20,000 m

**02.07.210 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**02.07.220 Rohrpfosten aufstellen L = 300 cm**
Rohrpfosten für Beschilderung liefern und im
Betonfundament
aufstellen,Kopf mit Abdeckkappe wasserdicht
verschlossen.
Pfostenlänge 300 cm
Außendurchmesser 76 mm
Wandstärke 2,0 mm
Rohr aus Stahl, feuerverzinkt
Menge: 4,000 St

#### Bereich 02.08 Bahnübergang Coppistraße liefern und ein

*Hinweis*
Verkehrsicherung/Sperrung

**02.08.10 Verkehrsrechtliche Anordnungen**
Verkehrsrechtliche Anordnungen für die Einrichtung der
Verkehrsführung
und -sicherung bei der zuständigen Verkehrsbehörde
vorbereiten,
beantragen und erwirken. Die Beantragung beinhaltet die
Erstellung und
Einreichung aller erf. Pläne (Regel-, Lage-,
Beschilderungspläne usw.) und
Erläuterungs-Berichte, alle anfallenden Gebühren sowie
die Teilnahme an
verkehrsrechtlichen Besprechungen,
Koordinierungs-Besprechungen und
Verkehrsschau vor Ort.
Die Pauschale gilt für alle zur Erreichung der
vertraglich vereinbarten
Leistungen notwendigen verkehrsrechtlichen Anordnungen.
Menge: 1,000 psch

**02.08.20 Verkehrsführung, -sicherung, -umleitung**
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und Sonstiges.
Menge: 1,000 psch

**02.08.30 Verkehrsflächen reinigen**
Reinigung aller öffentlichen Verkehrsflächen sowie
Transportwege
im Baubereich für die Dauer der Bauzeit, inkl. aller
Personal-,
Material- und Nebenkosten.
Menge: 1,000 psch

**02.08.40 Lichtzeichenanlage vorhalten**
Vorbeschriebene Lichtsignalanlage vorhalten und
betriebsbereit unterhalten.
Abrechnung nach Kalendertagen, an denen die Anlage
gemäß verkehrsrechtlicher
Anordnung und nach Abstimmung mit dem AG auf der
Baustelle vorgehalten
werden muss.
Menge: 4,000 Wo

**02.08.50 Aufstellen von Gleissperrsignalen Sh 2.**
Sicherung der Arbeiten im Gleisbereich durch
aufstellen von
Gleissperrsignalen (Sh 2).
Gleissperrung mit Sh 2 Scheiben in Absprache mit
Auftraggeber
aufstellen.
Scheiben stellen und bei Zugfahrten entfernen.
Sh 2 Scheiben nach Anordnung des
Eisenbahnbetriebsleiters
(EBL) aufstellen und entfernen.
Menge: 2,000 St

*Hinweis*
Die Bahnübergang Coppi Straße:
Der Bahnübergang wird im Zusammenhang mit dem
Gleisneubau umgebaut. Die Gleisbauarbeiten werden über
den
Titel 07 und deren dazugehörigen Positionen,
ausgeführt und
abgerechnet.

**02.08.60 Planum verdichten**
Planum profilieren und verdichten in Abtragflächen,
Verformungsmodul EV2 mind. 45 MN/m2
Menge: 36,000 m2

**02.08.70 Planumsschutzschicht liefern und einbauen KG 1**
Planumsschutzschicht profilgrerecht herstellen.
Toleranzbereich:
+ 2,0 cm bis - 2,0 cm für die Längsneigung,
+ 1,0 cm bis - 1,0 cm für die Querneigung
Bereich Anschlussweiche Nord
Planumsschutzschichtaus KG 1 Material gemäß VDV 612,
Ob-Ri 7.7.2.1
Dicke cm '30'
Verformungsmodul EV2 min. 120 MN/m2.
Verdichtungsgrad DPr min. % '100'
Hinweis:
Das Befahren der fertiggestellten PSS mit
gummibereiften
Fahrzeugen. (ist die Entstehung von Spurrillen in den
Schutzschichten nicht zulässig).
Die Verdichtung ist in Eigenüberwachung gemäß VDV 612,
Ob-Ri 7.7.5.4 nachzuweisen.
Menge: 12,000 m3

*Hinweis*
Gleistragplatten- und Bahnübergangsystem für
Vignolschienen E49 E1.
Verkehrslast:
Bewehrt für Schienenverkehr mit 250 kN Achslast (gem.
Lastbild-LM71) und Straßenverkehr mit 200 kN-Achslast.
Schienenbefestigung:
Vossloh W14k, inkl. Winkelführungsplatten,
Spannklemmen,
Schwellenschrauben und Kunststoffzwischenlagen für
kontinuierliche Schienenlagerung.
Oberfläche:
Besenstrich mit einer nachgewiesenen Griffigkeit >55
SRT-Einheiten und Dachgefälle
zwischen den Schienenkanälen.

Die Gleistragplatten sind nach Herstellerangaben
einzubauen.

Es dürfen nur Gleistragplatten mit einer NE. oder
DB-Zulassung
eingebaut werden.

**02.08.80 Frostschutzschicht 0/32.liefern und einbauen**
Einbau im Anschluß der Gleistagplatten im
Strassenbereich.
Frostschutzschicht 0/32 profilgerecht herstellen.
Toleranzbereich:
+ 2,0 cm bis - 2,0 cm für die Längsneigung,
+ 1,0 cm bis - 1,0 cm für die Querneigung
Bereich: Links und Rechts von der Betontragplatte.
Planumsschutzschicht aus KG 1 Material gemäß BN 918062
Dicke bis cm '25'
Verformungsmodul EV2 min. 120 MN/m2.
Verdichtungsgrad DPr min. % 100
Hinweis:
RiLi 836. 4107 (13) verbietet das Befahren der
fertiggestellten
PSS mit gummibereiften Fahrzeugen.
(ist die Entstehung von Spurrillen in den
Schutzschichten nicht
zulässig).
Die Verdichtung ist in Eigenüberwachung
nachzuweisen. Sofern keine projektspezifischen anderen
Vorgaben bestehen, ist gemäß "Prüfkatalog für
Eigenüberwachungs- und Kontrollprüfungen" des AG
vorzugehen.
Menge: 10,000 m³

**02.08.90 Feinplanie aus Hartsteinsplitt 2/5 mm herstellen**
Feinplanie aus Hartsteinsplitt 2/5 mm liefern und
einbauen.
Dicke: 2-3 cm
Einbaulänge 16,00 m
Zwischentransporte sind einzurechnen und werden nicht
gesondert vergütet.
Menge: 50,000 m2

**02.08.100 Gleistragplatten für Schienen E49 E1 liefern und einbauen.**
Gleistragplatte liefern, abladen und mit geeigneten
Hebegerät
nach Herstellerangaben einbauen.
Dicke der Gleistragplatte: 32 cm
Verfugung der Gleistragplatten und die
Kupplungsabweiser sind
nach Einbau der Gleitragplatten nach Herstellerangabe
einzubauen.
Fugen: Querfugen der Betonplatten
Kupplungsabweiser: Am Anfang und Ende des
Bahnüberganges.
Spur: 1435 m
Länge: 15,60 m
Zwischentransporte werden nicht gesondert vergütet.
Menge: 10,400 m

**02.08.110 Entwässerungsrinne liefern und einbauen**
Entwässerungsrinne verzinkt nach Hersteller liefern und
einbauen.
Am Anfang und ende der Gleistragplatten.
Menge: 2,000 St

**02.08.120 Fahrschienen liefern und einbauen**
Neue Fahrschienen E49 E1 liefern und nach
Herstellerangabe
einbauen.
Schienenlänge: 2*18,00 m
Hebewerkzeugstellt An.
Menge: 30,000 m

**02.08.130 Gleisanschluss an Bestandsgleis**
Der Anschluß an die Gleisanlage ist herzustellen, die
Oberbaustoffe werden im Titel 07 geliefert und
abgelagen.
Länge vor Bü. südlich > 10,00 m
Länge nach Bü. bis Weiche 44 > 22,00 m
- Gleis ausbauen und entsorgen
- Bettung ausbauen und entsorgen
-Bettung liefern und einbauen
-Gleisanschlüsse maschinell Stopfen und richten.
- Bettungequerschnitt herstellen
- Die Schwellen und Schienen einbauen und verspannen.
- 4 St. AS-Schweißungen herstellen
- Gleis verspannen
Menge: 1,000 psch

**02.08.140 Schienenkanal vergiesen mit Splitt/Bitumengemisch verfüllen**
Schienenkanal mit gebundenem Splitt (Bitussplitt) nach
Herstellerangaben verfüllen und verdichten.
Oberfläche ist mit Heisbitumen oder PU-Verguss nach
Herstellerangabe zu verschließen.
Menge: 20,800 m

*Hinweis*
Asphaltierarbeiten

**02.08.150 Asphalttragschicht Fahrbahn AC32TS Bindem. 70/100 D 20 cm**
Asphalttragschicht Fahrbahn AC32TS Bindem. 70/100
Asphalttragschicht ZTV Asphalt-StB, in Fahrbahnen,
Mischgutart AC 32 T S,
Bitumen-StB und DIN EN 12591, Schichtdicke 20 cm,
Ort: Seitlich der Gleisanlage
Menge: 30,000 m2

**02.08.160 Schichtenverbund herstellen**
Schichtenverbund durch Ansprühen der Unterlage mit bitumenhaltigem Bindemittel herstellen,
Leicht verschmutzte Unterlage bzw. einzelne
verschmutzte Stellen vorher reinigen.
Kehrgut in Eigentum des AN übernehmen und
einer Verwertung nach Wahl des AN zuführen.
Bindemittel C60BP4-S,
Ansprühmenge ca. 250 g/m2.
Ort: Straßenbereich und Gehwegbereich, Zwischen den
Gleisen
und äussere Schiene und Firmengelände
Menge: 30,000 m2

**02.08.170 Asphaltbetondeckschicht Fahrbahn AC11DS D 4cm**
Asphaltdeckschicht aus Asphaltbeton, ZTV Asphalt-StB,
in
Fahrbahnen, Mischgutart AC 11 D S,
Schichtdicke 4 cm.
Ort: Gleisbereich, sowie die Anschlußflächen zur
Straße.
Ausführung: überwiegend Handeinbau
Menge: 30,000 m2

**02.08.180 Fuge anlegen Deckschicht Asphaltbeton B 10mm T 25mm**
Fuge ZTV Fug-StB beim Herstellen der Asphaltschicht
anlegen,
Ausführung in der Deckschicht, aus Asphaltverguss,
Fugenbreite 10 mm, Fugentiefe 25 mm.
Menge: 31,000 m

**02.08.190 Längsmarkierung Typ II weiß herstellen**
Längsmarkierung Typ II weiß herstellen.
Abgerechnet wird der markierte Strich,
bei Doppelstrichen zwei Striche.
Verkehrsklasse Klasse P 6
Vormarkierung: (mit - ohne) mit
Strichbreite 12 cm
Strich durchgehend,
Material = Heißspritzplastik,
Markierung auf Asphaltbeton,
Mindestschichtdicke 0,6 mm.
Markierung, Seitliche Straßenbegrenzung.
Zeichen 295
Menge: 20,000 m

**02.08.200 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**02.08.210 Rohrpfosten aufstellen L = 300 cm**
Rohrpfosten für Beschilderung liefern und im
Betonfundament
aufstellen,Kopf mit Abdeckkappe wasserdicht
verschlossen.
Pfostenlänge 300 cm
Außendurchmesser 76 mm
Wandstärke 2,0 mm
Rohr aus Stahl, feuerverzinkt
Menge: 4,000 St

#### Bereich 02.09 Stundenlohnarbeiten

*Hinweis*
Hinweis:
Stundenlohnarbeiten sind vorab bei
Auftraggeber/Bauleitung
anzukündigen bzw. nur mit vorheriger Zustimmung der
Bauleitung auszuführen. Stundenlohnzettel sind
innerhalb von 6
Werktagen nach Vollendung vorzulegen. Nachträglich
vorgelegte Stundenlohnzettel werden nicht anerkannt. Es
werden nur auf der Baustelle geleistete Stunden
anerkannt. Die
vom Auftragnehmer oder seinem Bevollmächtigten
(örtliche
Bauleitung) unterzeichneten Stundenlohnzettel müssen
für
jeden Kalendertag getrennt ausgestellt werden.

Abrechnung:
Die im Leistungsverzeichnis vorgesehenen
Stundenlohnarbeiten
(Löhne) sind im Wesentlichen für die nicht genau zu
erfassenden und wegen verschiedener Erschwernisse nicht
kalkulierbaren Arbeiten, sowie für verschiedene
Provisorien und
Anpassarbeiten vorgesehen. Alle auf Nachweis
auszuführenden
Arbeiten bis zur Gesamt-Fertigstellung werden nach
diesen
Preisen abgerechnet.
Durch den Unternehmerzuschlag sind sämtliche bei der
Ausführung von Stundenlohnarbeiten entstehenden
Einzel- und
Gemeinkosten, anteilige Baustellengehaltskosten,
Ausfallstunden, sowie Wagnis und Gewinn abgegolten. In
den
Lohnnebenkosten sind alle Nebenkosten, wie Auslösungen,
Wegegelder, Unterkunfts- und Übernachtungsgelder
Kosten der
Familienheimfahrten, Beförderungskosten und
Wegezeitentschädigungen der auf der Baustelle
beschäftigten
Arbeitnehmer enthalten. Die im Leistungsverzeichnis
vorgesehenen Massen sind geschätzt. Auf einen
Verbrauch hat
der Unternehmer keinen Anspruch."

**02.09.10 Spezialbaufacharbeiter/-in sämtliche Kosten/Zuschläge**
Stundenlohnarbeiten durch Spezialbaufacharbeiter/-in
der Verrechnungssatz für die jeweilige Arbeitskraft
umfasst
sämtliche Aufwendungen wie Lohn- und Gehaltskosten,
Lohn-
und Gehaltsnebenkosten, Zuschläge, lohngebundene und
lohnabhängige Kosten, sonstige Sozialkosten,
Gemeinkosten,
Wagnis und Gewinn.
Menge: 10,000 h

**02.09.20 Bauwerker/-in sämtliche Kosten/Zuschläge**
Stundenlohnarbeiten durch Bauwerker/-in
der Verrechnungssatz für die jeweilige Arbeitskraft
umfasst
sämtliche Aufwendungen wie Lohn- und Gehaltskosten,
Lohn-
und Gehaltsnebenkosten, Zuschläge, lohngebundene und
lohnabhängige Kosten, sonstige Sozialkosten,
Gemeinkosten,
Wagnis und Gewinn.
Menge: 10,000 h

**02.09.30 LKW Fahrer/-in 5-8t**
LKW, mit Fahrer/-in, einsetzen,
der Verrechnungssatz für die jeweilige Arbeitskraft
umfasst
sämtliche Aufwendungen wie Lohn- und Gehaltskosten,
Lohn-
und Gehaltsnebenkosten, Zuschläge, lohngebundene und
lohnabhängige Kosten, sonstige Sozialkosten,
Gemeinkosten,
Wagnis und Gewinn, der Verrechnungssatz für das Gerät
umfasst sämtliche Aufwendungen für den Betrieb,
Gemeinkosten, Wagnis und Gewinn, Nutzlast 5 bis 8 t.
Menge: 10,000 h

**02.09.40 LKW Fahrer/-in 8-12t**
LKW, mit Fahrer/-in, einsetzen,
der Verrechnungssatz für die jeweilige Arbeitskraft
umfasst
sämtliche Aufwendungen wie Lohn- und Gehaltskosten,
Lohn-
und Gehaltsnebenkosten, Zuschläge, lohngebundene und
lohnabhängige Kosten, sonstige Sozialkosten,
Gemeinkosten,
Wagnis und Gewinn.
der Verrechnungssatz für das Gerät umfasst sämtliche
Aufwendungen für den Betrieb, Gemeinkosten, Wagnis und
Gewinn, Nutzlast 8 bis 12 t.
Menge: 10,000 h

**02.09.50 LKW Fahrer/-in 12-20t**
LKW, mit Fahrer/-in, einsetzen,
der Verrechnungssatz für die jeweilige Arbeitskraft
umfasst
sämtliche Aufwendungen wie Lohn- und Gehaltskosten,
Lohn-
und Gehaltsnebenkosten, Zuschläge, lohngebundene und
lohnabhängige Kosten, sonstige Sozialkosten,
Gemeinkosten,
Wagnis und Gewinn.
der Verrechnungssatz für das Gerät umfasst sämtliche
Aufwendungen für den Betrieb, Gemeinkosten, Wagnis und
Gewinn, Nutzlast 12 bis 20 t.
Menge: 10,000 h

**02.09.60 Grader Fahrer/-in bis 55kW**
Grader, mit Fahrer/-in, einsetzen,
der Verrechnungssatz für die jeweilige Arbeitskraft
umfasst
sämtliche Aufwendungen wie Lohn- und Gehaltskosten,
Lohn-
und Gehaltsnebenkosten, Zuschläge, lohngebundene und
lohnabhängige Kosten, sonstige Sozialkosten,
Gemeinkosten,
Wagnis und Gewinn.
der Verrechnungssatz für das Gerät umfasst sämtliche
Aufwendungen für den Betrieb, Gemeinkosten, Wagnis und
Gewinn, Motorleistung bis 55 kW.
Menge: 10,000 h

**02.09.70 Planierraupe Fahrer/-in 37-55kW**
Planierraupe, mit Fahrer/-in, einsetzen,
der Verrechnungssatz für die jeweilige Arbeitskraft
umfasst
sämtliche Aufwendungen wie Lohn- und Gehaltskosten,
Lohn-
und Gehaltsnebenkosten, Zuschläge, lohngebundene und
lohnabhängige Kosten, sonstige Sozialkosten,
Gemeinkosten,
Wagnis und Gewinn.
der Verrechnungssatz für das Gerät umfasst sämtliche
Aufwendungen für den Betrieb, Gemeinkosten, Wagnis und
Gewinn, Motorleistung 37 bis 55 kW.
Menge: 10,000 h

**02.09.80 Tandemwalze Bedienungspersonal Glattmantel 10-15t**
Tandemwalze, mit Bedienungspersonal, einsetzen,
der Verrechnungssatz für die jeweilige Arbeitskraft
umfasst
sämtliche Aufwendungen wie Lohn- und Gehaltskosten,
Lohn-
und Gehaltsnebenkosten, Zuschläge, lohngebundene und
lohnabhängige Kosten, sonstige Sozialkosten,
Gemeinkosten,
Wagnis und Gewinn.
der Verrechnungssatz für das Gerät umfasst sämtliche
Aufwendungen für den Betrieb, Gemeinkosten, Wagnis und
Gewinn, statisch, mit Glattmantel, Masse im
Betriebszustand 10
bis 15 t.
Menge: 10,000 h

**02.09.90 Minibagger Fahrer/-in**
Minibagger, mit Fahrer/-in, einsetzen,
der Verrechnungssatz für die jeweilige Arbeitskraft
umfasst
sämtliche Aufwendungen wie Lohn- und Gehaltskosten,
Lohn-
und Gehaltsnebenkosten, Zuschläge, lohngebundene und
lohnabhängige Kosten, sonstige Sozialkosten,
Gemeinkosten,
Wagnis und Gewinn.
der Verrechnungssatz für das Gerät umfasst sämtliche
Aufwendungen für den Betrieb, Gemeinkosten, Wagnis und
Gewinn, Fahrwerk mit Ketten.
Menge: 10,000 h

**02.09.100 Hydraulikbagger Fahrer/-in Tieflöffel 10-15t**
Hydraulikbagger, mit Fahrer/-in, einsetzen,
der Verrechnungssatz für die jeweilige Arbeitskraft
umfasst
sämtliche Aufwendungen wie Lohn- und Gehaltskosten,
Lohn-
und Gehaltsnebenkosten, Zuschläge, lohngebundene und
lohnabhängige Kosten, sonstige Sozialkosten,
Gemeinkosten,
Wagnis und Gewinn.
der Verrechnungssatz für das Gerät umfasst sämtliche
Aufwendungen für den Betrieb, Gemeinkosten, Wagnis und
Gewinn, Fahrwerk mit Ketten, mit Tieflöffel, Masse im
Betriebszustand 10 bis 15 t.
Menge: 10,000 h

**02.09.110 Radlader Fahrer/-in 37-55kW**
Radlader, mit Fahrer/-in, einsetzen,
der Verrechnungssatz für die jeweilige Arbeitskraft
umfasst
sämtliche Aufwendungen wie Lohn- und Gehaltskosten,
Lohn-
und Gehaltsnebenkosten, Zuschläge, lohngebundene und
lohnabhängige Kosten, sonstige Sozialkosten,
Gemeinkosten,
Wagnis und Gewinn.
der Verrechnungssatz für das Gerät umfasst sämtliche
Aufwendungen für den Betrieb, Gemeinkosten, Wagnis und
Gewinn, Motorleistung 37 bis 55 kW.
Menge: 10,000 h

**02.09.120 Zweiwegebagger 15-20t**
Zweiwegebagger, einsetzen,
der Verrechnungssatz für die jeweilige Arbeitskraft
umfasst
sämtliche Aufwendungen wie Lohn- und Gehaltskosten,
Lohn-
und Gehaltsnebenkosten, Zuschläge, lohngebundene und
lohnabhängige Kosten, sonstige Sozialkosten,
Gemeinkosten,
Wagnis und Gewinn.
der Verrechnungssatz für das Gerät umfasst sämtliche
Aufwendungen für den Betrieb, Gemeinkosten, Wagnis und
Gewinn, Masse im Betriebszustand 15 bis 20 t.
Menge: 10,000 h

**02.09.130 Bohrhammer Werkzeug Bedienungspersonal bis 0,25kW**
Bohrhammer einschl. Werkzeug, mit Bedienungspersonal,
einsetzen,
der Verrechnungssatz für die jeweilige Arbeitskraft
umfasst
sämtliche Aufwendungen wie Lohn- und Gehaltskosten,
Lohn-
und Gehaltsnebenkosten, Zuschläge, lohngebundene und
lohnabhängige Kosten, sonstige Sozialkosten,
Gemeinkosten,
Wagnis und Gewinn.
der Verrechnungssatz für das Gerät umfasst sämtliche
Aufwendungen für den Betrieb, Gemeinkosten, Wagnis und
Gewinn, Leistung bis 0,25 kW.
Menge: 10,000 h

**02.09.140 Rüttelpl. Bedienungspersonal 10-12kN**
Rüttelplatte, mit Bedienungspersonal, einsetzen,
der Verrechnungssatz für die jeweilige Arbeitskraft
umfasst
sämtliche Aufwendungen wie Lohn- und Gehaltskosten,
Lohn-
und Gehaltsnebenkosten, Zuschläge, lohngebundene und
lohnabhängige Kosten, sonstige Sozialkosten,
Gemeinkosten,
Wagnis und Gewinn.
der Verrechnungssatz für das Gerät umfasst sämtliche
Aufwendungen für den Betrieb, Gemeinkosten, Wagnis und
Gewinn, Wuchtkraft 10 bis 12 kN.
Menge: 10,000 h

### Titel 03 Abschnitt 2: Angemünderstraße - Weiche 6

*Hinweis*

#### Bereich 03.01 Rückbau Gleise Km 4,500 - Km 4,545 und G

**03.01.10 Fahrschienen ausbauen und seitlich lagern**
Fahrschienen S49 der nach genannten Positionen
ausbauen und seitlich zum Wiedereinbau lagern.
Schienen- und Schwellenkleineisen, sowie die
Rippenplatten
sind zu demontieren, verladen, transportieren und vom
AN zu
entsorgen. Der Erlös ist in die Position einzurechnen.
Ausbaulängen bis 60 m
Laschenstöße und die Laschenlöcher durch
Schienentrennschnitte aufzulösen.
Menge: 1016,000 m

**03.01.20 Zuführungsgleis, S49 auf Betonschwelle mit K-Bau ausbauen.**
Betonschwelle Bs 65/66 mit Federnagel-Oberbau im
Wechsel
mit Betonhalbschwelle ausbauen.
Schwellenlänge 2,60 m
Betonschwellen und Schienenstücke.-u.
Schwellenkleineisen,
transportieren und getrennt am Lagerplatz des AN
lagern.
Die Schwellen und Schienenstücke sind vom AN zu
entsorgen,
einschließlich der entsprechenden Entsorgungsnachweise.
Abgerechnet wird nach Entsorgungsnachweisen.
Schrotterlös ist in den Positionen einzurechnen.
Abgerechnet wird nach Gleislänge.
Menge: 508,000 m

#### Bereich 03.02 Arbeiten an der Gleisbettung (Rückbau)

**03.02.10 Gleisschotter aufnehmen, reinigen und einbauen**
Gleisschotter aufnehmen, reinigen und als
Unterschotter wieder
einbauen. Restbettung ist auf einen Lagerplatz des AN.
zu
transportieren, aufhäufen und zu lagern.
Reinigen der Bettung bis 20 cm UKSCHW.,
Breite = 4,00 m
Korngröße nach Obri-NE, Achslast von 22,5 to.
Gleisschotter aus dem Fahrbahnbereich des Gleises und
Weichen.
Abtragtiefe bis 0,60m von Schienenoberkante.(SO)
Menge: 895,480 m3

**03.02.20 Bettung aufnehmen, transportieren und abladen.**
Bettung profilgerecht oder nach Unterlagen
des AG lösen, laden, fördern und die Lagerfläche des AN
transportieren, abladen und Bildung von Haufwerken.
Kiesbettung 0/16 mm bis 0/32 mm.
Kiesbettung aus dem Fahrbahnbereich des Gleises.
Abtragtiefe bis 0,60 m von Schienenoberkante.(SO)
Menge: 64,000 m3

**03.02.30 Boden- u. Randwegmaterial lösen. transportieren und abladen.**
Boden- u. Randwegmaterial 0/16-0/32 mm, profilgerecht
oder
nach Unterlagen des AG lösen, laden, fördern und die
Lagerfläche des AN transportieren, abladen und Bildung
von
Haufwerken.
Boden bis Klasse 3-5
Boden.- und Randwegmaterial aus dem Fahrbahnbereich des
Gleises und Weichen.
Abtragtiefe bis 0,10 m von Schienenoberkante.
Menge: 50,000 m3

#### Bereich 03.03 Entsorgung von Bettungsstoffen

**03.03.10 Probenahmekonzept Bettungsstoffe nach LAGA PN 98**
Erstellung eines Probenahmekonzeptes für
Bettungsstoffe nach
LAGA PN 98 (LAGA M32, PN 98) unter Berücksichtigung der
Ersatzbaustoffverordnung (ErsatzbaustoffV) und der
einschlägigen DIN-Normen (z.B. DIN 19698). Festlegung
der
Probenahmestellen und Probenanzahl je Los / Haufwerk,
Definition der Untersuchungsparameter gemäß
ErsatzbaustoffV
Anlage 1 Tabelle 2 (Materialklassen GS-0 bis GS-3)
sowie ggf.
zusätzlicher Parameter nach Anlage 4. Abstimmung mit
der
Auftraggeberin / dem Auftraggeber. Lieferung eines
schriftlichen
Probenahmeplans.
Menge: 1,000 psch

**03.03.20 Probenahme Bettungsstoffe nach LAGA PN 98**
Fachgerechte, repräsentative Probenahme von
Bettungsstoffe
gemäß LAGA PN 98 einschließlich: Bildung homogener
Untersuchungslosen / Haufwerke, Entnahme der
erforderlichen
Einzel- und Laborproben mit geeigneten Geräten,
Dokumentation der Probenahme (Probenahmeprotokoll nach
LAGA PN 98) mit Angabe von Entnahmepunkten, Tiefen,
Zeitpunkt, Probennummern, Menge und Fotodokumentation,
Herstellung und Kennzeichnung der Labor- und
Rückstellproben, Verpackung, Konservierung,
Zwischenlagerung und Transport der Proben zur
akkreditierten
Untersuchungsstelle (DIN EN ISO/IEC 17025). Probenahme
losweise entsprechend PN 98 und Projektvorgabe.
Menge: 11,000 St

**03.03.30 Laboranalytik Bettungsstoffe GS-0 bis GS-3**
Analytische Untersuchung der Bettungsstoffe proben in
einem
nach DIN EN ISO/IEC 17025 akkreditierten Labor gemäß
ErsatzbaustoffV, insbesondere: Durchführung der
Elutionsversuche nach DIN 19528 und/oder DIN 19529 (je
nach
Korngröße) zur Ermittlung der Eluatkonzentrationen der
maßgeblichen Parameter (u.a. pH-Wert, elektrische
Leitfähigkeit, Atrazin, Bromacil, Diuron, Glyphosat,
AMPA,
Simazin, sonstige Herbizide, MKW, PAK15) gemäß Anlage 1
Tabelle 2 ErsatzbaustoffV. Ggf. zusätzliche
Feststoffanalytik
(z.B. PAK16, Schwermetalle) nach Auftraggebervorgabe.
Erstellung eines Prüfberichts mit Angabe der
Messwerte, der
verwendeten Normverfahren und einer vorläufigen
Einstufung in
die Materialklassen GS-0, GS-1, GS-2 oder GS-3.
Menge: 11,000 St

**03.03.40 Auswertung und Klassifizierung Bettungsstoffe**
Auswertung der Laborergebnisse und Klassifizierung des
Bettungsstoffs in die Materialklassen GS-0, GS-1, GS-2
oder
GS-3 gemäß ErsatzbaustoffV Anlage 1 Tabelle 2 und
Anlage
2/3. Erstellung einer zusammenfassenden
Bewertungsdokumentation je Los / Haufwerk mit
Zuordnung der
Proben, Angabe der jeweiligen Materialklasse,
Benennung der
zulässigen Einbauweisen nach ErsatzbaustoffV
(Verwertungsmöglichkeiten) sowie Vorschlag zur
Entsorgung
(Entsorgungswege / Abfallschlüssel nach AVV), sofern
eine
Verwertung nicht möglich ist.
Menge: 11,000 St

**03.03.50 Laden des Materials**
Laden des Haufwerks vom Zwischenlager des AG mittels
geeignetem Ladegerät inkl. aller mit dem Laden
verbundenen
sonstigen Kosten.
Nach Beendigung der Abfuhr ist das Zwischenlager zu
reinigen
und das anfallende Material entsprechend zu entsorgen.
Menge: 700,000 t

**03.03.60 Verwertung Bettungsstoffe GS-0**
Transport und Verwertung von nicht belastetem
Bettungsstoffe
der Materialklasse GS-0 (gemäß Einstufung nach
ErsatzbaustoffV) aus dem Gleiskörper bzw.
Zwischenlager,
einschließlich Lösen und Ausbauen, Zwischenlagerung,
ggf.
Siebung/Abtrennung störender Bestandteile, Verladen auf
Transportmittel, Transport zu einer zugelassenen
Verwertungsanlage (z.B. Aufbereitungsanlage für
Gleisschotter /
Ersatzbaustoffe), Entladung und Verwertung gemäß
ErsatzbaustoffV (z.B. Wiedereinbau als Gleisschotter
oder
Verwendung nach Anlage 2/3). Einschließlich aller
Nebenleistungen und Kosten sowie Nachweisführung
(Wiegescheine, Verwertungsnachweise).
Menge: 100,000 t

**03.03.70 Verwertung Bettungsstoffe GS-1**
Transport und Verwertung von Bettungsstoffe der
Materialklasse GS-1 (gemäß Einstufung nach
ErsatzbaustoffV)
aus dem Gleiskörper bzw. Zwischenlager, einschließlich
Lösen
und Ausbauen, Zwischenlagerung, ggf. Siebung/Abtrennung
störender Bestandteile, Verladen, Transport zu einer
zugelassenen Verwertungsanlage und Verwertung in
zulässigen
Einbauweisen nach ErsatzbaustoffV (Anlage 2/3),
vorzugsweise
im Bahnbereich oder Straßenbau. Einschließlich aller
Nebenleistungen und Kosten sowie Nachweisführung
(Wiegescheine, Verwertungsnachweise).
Menge: 100,000 t

**03.03.80 Verwertung Bettungsstoffe GS-2**
Transport und Verwertung von Bettungsstoffe der
Materialklasse GS-2 (gemäß Einstufung nach
ErsatzbaustoffV)
aus dem Gleiskörper bzw. Zwischenlager, einschließlich
Lösen
und Ausbauen, Zwischenlagerung, ggf. Siebung/Abtrennung
störender Bestandteile, Verladen, Transport zu einer
zugelassenen Verwertungs- oder Aufbereitungsanlage,
Verwertung ausschließlich in zulässigen technischen
Bauwerken gemäß ErsatzbaustoffV (Anlage 2/3).
Einschließlich
aller Nebenleistungen und Kosten sowie Nachweisführung
(Wiegescheine, Verwertungsnachweise).
Menge: 200,000 t

**03.03.90 Entsorgung Bettungsstoffe GS-3**
Transport und Entsorgung von belastetem Bettungsstoffe
der
Materialklasse GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 200,000 t

**03.03.100 Entsorgung Bettungsstoffe >GS-3**
Transport und Entsorgung von belastetem Bettungsstoffe
der
Materialklasse >GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 100,000 t

**03.03.110 Zwischenlagerung Bettungsstoffe Baustelle**
Herstellen und Betreiben eines temporären
Zwischenlagers für
ausgebauten Gleisschotter aller Materialklassen (GS-0
bis
GS-3) auf der Baustelle, einschließlich Herstellen der
Lagerfläche (ggf. mit Abdichtung und
Oberflächenentwässerung
nach behördlichen Vorgaben), getrennte Lagerung nach
Losen /
Materialklassen mit Beschilderung, innerbetrieblicher
Umschlag
sowie Rückbau der Lagerfläche nach Abschluss der
Maßnahme. Einschließlich aller Nebenleistungen und
Kosten.
Menge: 1,000 psch

#### Bereich 03.04 Gleisneubau km 4,500 - Km 4,545 und Glei

**03.04.10 Neue Bettung liefern und einbauen**
Neue Bettung auf Fahrzeugen gem. Wahl des AN liefern,
entladen und als Unterschotter einbauen.
Bereiche: Vor und nach Bahnübergang Angermünder Str.
Gleisschotter der Körnung 1 gem. DBS 918 061.
Bettungsstoff als 'Unterschotter auf dem vorhandenen
Unterbau
einbauen.'
Toleranzbereich:
+ 2,0 cm bis - 2,0 cm für die Längsneigung,
+ 1,0 cm bis - 1,0 cm für die Querneigung

Das Laden und Transportieren innerhalb der Baustelle
wird nicht gesondert vergütet.
Menge: 100,000 t

**03.04.20 Aufgearbeitete Spannbetonschwelle B 70 W54 liefern und einbauen**
Spannbetonschwellen B 70 W-54 mit kompletter
W-Befestigung transportieren, an Einbaustelle entladen
und
auf Unterbau oder Bettungsplanum in zusammenhängenden
Abschnitten, Schwellenabstand 65 cm, einbauen.
Länge 2,40 m-2,60 m, aus Beton, Gewicht >. 240 kg-320
kg,
einschl. der vorhandenen W-Befestigung.

Oberbauform  W54-B58-1538 (Aufgearbeitet)
Menge: 852,000 St

*Hinweis*
Die vorhandenen Schienenstöße sind aufzulösen, die
Schienen
sind hinterhalb den Bohrungen abzuschneiden.
Die Arbeiten sind vor dem Ausbau oder bei der
Gleismontage,
nach Wahl des AN auszuführen.

**03.04.30 Schienenstöße auflösen**
Die vorhandenen Schienenstöße sind aufzulösen,
dazu sind die Schienen mittels Trennschnitte,
hinterhalb den
Bohrungen zu trennen.
Die Trennschnitte sind werden nicht gesondert vergütet.
Die Schienenstücke sind aufzunehmen und zu entsorgen.
Das verziehen der Schiene zum Wiedereinbau ist in die
Position
einzurechnen.
Das Schienenverziehen zur neuen Einbaustelle ist in
die Pos
einzurechnen.
Abgerechnet wird nach St. Stoß.
Menge: 12,000 St

**03.04.40 Gebrauchte S49 Schienen liefern und abladen**
Gebrauchte S49 auf Fahrzeugen gem. Wahl
des AN liefern, abladen im Gleis und profilgerecht
lagern auf den bestehenden Schwellenköpfen
oder in Gleismitte.
Mindesthöhe 146 mm
Vignolschienen S49, Güte R260, mind. 880 N/mm2,
Enden gesägt, ungelocht, L = 15 m,
gerade Schienenform, Schienenlänge:
Mindestlänge ist 15 m
Menge: 90,000 m

**03.04.50 Gebrauchte Schienen einbauen, bis 18 m**
Gleismontage:
Fahrschienen zusammen mit der Gleiserneuerung
einbauen.
'Schienen seitlich gelagert aufsetzen und montieren,
Schienen mit Notlaschen verbinden, Stoßlücken
herstellen'
Länge der einzubauenden Schiene bis 18 m.
Abgerechnet wird nach Schienenlänge.
AN stellt Hebezeug
Oberbauform W 54 - 1538 - B70
Inkl. verziehen der Schiene in Längsrichtung bis 100 m
Winkellage der Schwellen ist zu kontrollieren und
herzustellen
Menge: 60,000 m

**03.04.60 Fahrschiene einbauen bis 18 m**
Gleismontage:
Vorhandene Fahrschiene, seitlich gelagert einbauen,
'Schienen seitlich gelagert aufsetzen und montieren,
Schienen mit Notlaschen verbinden, Stoßlücken
herstellen'
Länge der einzubauenden Schiene bis 18 m.
Abgerechnet wird nach Schienenlänge.
AN stellt Hebezeug
Oberbauform W 54 - 1538 - B70
Inkl. verziehen der Schiene in Längsrichtung bis 10 m
Winkellage der Schwellen ist zu kontrollieren und
herzustellen
Menge: 1024,000 m

**03.04.70 Fahrschiene trennen mech.**
Fahrschiene trennen, mechanisch, abgerechnet wird nach
Anzahl der Trennschnitte.
Schiene 49E1
Abgerechnet wird nach St.-Trennschnitt
Menge: 30,000 St

**03.04.80 Bettung liefern**
Bettung auf Fahrzeugen gem. Wahl des AN liefern,
entladen,
Gleisschotter der Körnung 1 gem. DBS 918 061.
Bettungsstoff für 'Verfüllschotter, für Verdichtgang,
1.
und 2.
Die Gleise u. Weichen sind vor Beginn der
Stopfarbeiten und
zwischen den Stopfgängen zu verfüllen.'

Das Laden und Transportieren innerhalb der Baustelle
wird nicht gesondert vergütet.
Menge: 768,000 t

**03.04.90 Gleise stopfen,richten und verdichten**
Gleis in Arbeitsgängen durcharbeiten
(stopfen, richten und verdichten).
Arbeitsgänge bestehende aus:

   - Verdichtgang
   - 1. Stabilisierung
   - 2. Stabilisierun
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen, einschließlich.
Hinter dem letzten Arbeitsgang Bettungsquerschnitt
herstellen.

Abgerechnet wird nach m-Gleis
Menge: 508,000 m

**03.04.100 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
' einschl. Stoffe liefern'.
Schienen sind eingebaut.
Schienenform ' S49',
Schienenmindestzugfestigkeit in N/mm2 ' 880 '.
Menge: 36,000 St

**03.04.110 Scheißstöße schälen**
Vorhandene Schweißstöße schälen.
Schweißwulst an der Schiene S49 mit geeignete Gerät
beseitigen.
Die Arbeiten darf nur von einen zertifizierten
Oberbauschweißer
ausgeführt werden.
Menge: 10,000 St

*Hinweis*
Fachbauleiter Spannungsausgleich ist von der
ausführenden
Firma zu stellen und in den Verspannpositionen
einzurechen.

**03.04.120 Spannungsausgleich**
Spannungsausgleich bei natürlicher Wärme, abgerechnet
wird nach Schienenlänge.

Hinweis:
Muss mit Wärmegerät künstl. Wärme zugeführt
werden, wird nur eine der nachstehenden
Zulage-Positionen gewährt. Abgerechnet werden
die tatsächlich angefallenen Mengen dieser
Positionen.
Menge: 1300,000 m

**03.04.130 Spannungsausgleich bis 10 K**
Zulage zur Pos. wie zuvor
Spannungsausgleich >0 bis 10 K unter Verspanntemperatur. Schienen mit Wärmegeräten längen.
Abgerechnet wird nach Schienenlänge.
Menge: 500,000 m

**03.04.140 Spannungsausgleich bis 15 K**
Zulage zur Pos. wie zuvor in vollem Wortlaut
beschrieben
Spannungsausgleich >10 bis 15 K unter Verspanntemperatur. Schienen mit Wärmegeräten längen.
Abgerechnet wird nach Schienenlänge.
Menge: 500,000 m

**03.04.150 Spannungsausgleich bis 20 K**
Zulage zur Pos. wie zuvor in vollem Wortlaut
beschrieben
Spannungsausgleich >15 bis 20 K unter Verspanntemperatur. Schienen mit Wärmegeräten längen.
Abgerechnet wird nach Schienenlänge.
Menge: 300,000 m

*Hinweis*
Bei Lückenschluss Weiche 12 und 13.

**03.04.160 Randwegauffüllung liefern und einbauen**
Randwegauffüllung liefern und lagenweise von max. 20 cm
einbauen und verdichten.
Die Abrechnung erfolgt im Auftrag.
Material 'Frostschutzkies 0/32'
liefern und zur Geländeangleichung einbauen.
Der Schotter ist vorher mit Vlies abzudecken
Toleranzbereich + 2,5 bis - 2,5 cm für die
Längsneigung, + 1 bis - 1 cm für die Querneigung.
Schichtdicke bis 20 cm.

.
Menge: 38,640 m³

**03.04.170 Vliesstoff, Randwegbereiche**
Vliesstoff TL 918039,liefern und einbauen.
Geotextilrobustheitsklasse 3
liefern und  auf Planum und Gleisschotter zwischen
Gleisschotter und Auffüllung Randweg
verlegen als Trennschicht zum Randwegauffüllmaterial
Flächengewicht DIN 53854 in g/m2 '200 ',
seitliche Überlappung in m '0,50 ',
Stoßflächenüberlappung in m '0,50'.
Menge: 244,000 m²

**03.04.180 Randwegmaterial liefern und einbauen**
Randwegmaterial aus gebrochenen Material 0/11 liefern,
einbauen und verdichten.
Die Abrechnung erfolgt im Auftrag.
Material 'KG2 gemäß BN 918 062'
liefern und zur Geländeangleichung einbauen.
Der anstehende Gleisschotter ist vorher mit Vlies
abzudecken.
Toleranzbereich + 2,5 bis - 2,5 cm für die
Längsneigung, + 1 bis - 1 cm für die Querneigung.
Schichtdicke bis 10 cm.
Menge: 686,400 m²

**03.04.190 Schienen schleifen**
Maschinelles abschleifen der Gratbildung von
gebrauchten
Schienen.
Zur Bearbeitung der Schienen sind Schleifmaschinen nach
Wahl des AN zu verwenden, die für das Schienenschleifen
zugelassen sind.
Abtrag bis 3 mm
Verrechnet wird je lfm geschliffener Schiene.
Menge: 1016,000 m

#### Bereich 03.05 Rückbau BÜ Angermünder Straße

*Hinweis*
Es ist vorgesehen die Bahnübergänge, in Absprache mit
dem
AG. an Wocheneden umzubauen.
Die Straßensperrungen, Genehmigungen, Straßensperrung
und
aufstellen der Umleitung ist in die Positionen
einzurechnen.

Der Gleisrückbau wird die Rückbaupositionen ausgeführt
und
vergütet.

**03.05.10 Bahnübergangsbefestigung aus Betonplatten ausbauen**
BÜ. Angermünder Straße (2)
Gleiseindeckungssystem bestehend aus Betonplatten
Innenplatten und Aussenplatten ausbauen.
Plattenstärke: bis 15 cm
System: Mosel-and Großflächenplatten

Die Betonplatten sind vom AN zu entsorgen,
einschließlich der
entsprechenden Entsorgungsnachweise.
Abgerechnet wird nach Entsorgungsnachweisen.

Eindeckungslänge: L= 16 m im Gleisbereich
Menge: 12,000 m

**03.05.20 Asphaltbefestigung trennen, schneiden, Dicke 12-24 cm**
Asphaltschicht geradlinig schneiden,
Dicke der Asphaltbefestigung über 12-24 cm.
Ort: Bahnübergang bei Km 0,600
Menge: 24,000 m

**03.05.30 Asphaltdeckschicht ausbauen und entsorgen**
Asphaltbefestigung aufbrechen, aufnehmen und der
Verwertung
nach Wahl des AN zuführen.
Fläche: Bahnübergang und Randstreifen
Länge >10,00 m
Breite > 5,50 m
Dicke der Asphaltbefestigung bis 5 cm.
Menge: 36,000 m2

**03.05.40 Bettung aufnehmen, transportieren und abladen.**
Kiesbettung profilgerecht oder nach Unterlagen
des AG lösen, laden, fördern und die Lagerfläche des AG
transportieren, abladen und Bildung von Haufwerken.
Transportweg bis 3000m.
Schotter/Kiesbettung 0/16 mm vermischt mit Humus
Kiesbettung aus dem Fahrbahnbereich des Bahnübergangs.
Abtragtiefe bis 0,5m von Schienenoberkante.(SO)
Menge: 21,000 m3

**03.05.50 Boden aufnehmen, transportieren und abladen.**
Unterbau profilgerecht oder nach Unterlagen
des AG lösen, laden, fördern und die Lagerfläche des AG
transportieren, abladen und Bildung von Haufwerken.
Transportweg bis 3000m.
Boden aus dem Fahrbahnbereich des Bahnübergangs.
Breite: 3,40 m
Dicke 0,30 m
Menge: 9,000 m3

#### Bereich 03.06 Bahnübergang Angermünder Straße (2) lief

*Hinweis*
Verkehrsicherung/Sperrung

**03.06.10 Verkehrsrechtliche Anordnungen**
Verkehrsrechtliche Anordnungen für die Einrichtung der
Verkehrsführung
und -sicherung bei der zuständigen Verkehrsbehörde
vorbereiten,
beantragen und erwirken. Die Beantragung beinhaltet die
Erstellung und
Einreichung aller erf. Pläne (Regel-, Lage-,
Beschilderungspläne usw.) und
Erläuterungs-Berichte, alle anfallenden Gebühren sowie
die Teilnahme an
verkehrsrechtlichen Besprechungen,
Koordinierungs-Besprechungen und
Verkehrsschau vor Ort.
Die Pauschale gilt für alle zur Erreichung der
vertraglich vereinbarten
Leistungen notwendigen verkehrsrechtlichen Anordnungen.
Menge: 1,000 psch

**03.06.20 Verkehrsführung, -sicherung, -umleitung**
Einrichtungen zur Verkehrsführung, -sicherung und
-regelung
im Bereich der Baustelle sowie ggf. erforderlicher
Umleitungen nach StVO
und gemäß verkehrsrechtlicher Anordnung unter
Aufrechterhaltung
des Verkehrs aufbauen, vorhalten, warten, unterhalten,
betreiben,
entsprechend Bauablauf des AN, auch mehrfach, umsetzen
und abbauen.
Beschädigte oder abhanden gekommene Teile der
Einrichtungen ersetzen.
Tägliche Kontrollfahrten sind einzurechnen.
Einrichtungen im Zuge der öffentlichen Straßen und Wege
im Bereich der Baustelle, der Lagerflächen,
ggf. erforderlicher Umleitungen und bei den
Baustellenzufahrten.
Nach Beendigung der Baumaßnahme entfernen.
Lichtzeichenanlagen und und Sonstiges.
Menge: 1,000 psch

**03.06.30 Verkehrsflächen reinigen**
Reinigung aller öffentlichen Verkehrsflächen sowie
Transportwege
im Baubereich für die Dauer der Bauzeit, inkl. aller
Personal-,
Material- und Nebenkosten.
Menge: 1,000 psch

**03.06.40 Lichtzeichenanlage vorhalten**
Vorbeschriebene Lichtsignalanlage vorhalten und
betriebsbereit unterhalten.
Abrechnung nach Kalendertagen, an denen die Anlage
gemäß verkehrsrechtlicher
Anordnung und nach Abstimmung mit dem AG auf der
Baustelle vorgehalten
werden muss.
Menge: 4,000 Wo

**03.06.50 Aufstellen von Gleissperrsignalen Sh 2.**
Sicherung der Arbeiten im Gleisbereich durch
aufstellen von
Gleissperrsignalen (Sh 2).
Gleissperrung mit Sh 2 Scheiben in Absprache mit
Auftraggeber
aufstellen.
Scheiben stellen und bei Zugfahrten entfernen.
Sh 2 Scheiben nach Anordnung des
Eisenbahnbetriebsleiters
(EBL) aufstellen und entfernen.
Menge: 2,000 St

*Hinweis*
Die Bahnübergang Angermünder Straße:
Der Bahnübergang wird im Zusammenhang mit dem
Gleisneubau umgebaut. Die Gleisbauarbeiten werden über
den
Titel 07 und deren dazugehörigen Positionen,
ausgeführt und
abgerechnet.

**03.06.60 Planum verdichten**
Planum profilieren und verdichten in Abtragflächen,
Homogenbereiche Erd-A
Verformungsmodul EV2 mind. 45 MN/m2
Menge: 55,000 m2

**03.06.70 Planumsschutzschicht liefern und einbauen KG 1**
Planumsschutzschicht profilgrerecht herstellen.
Toleranzbereich:
+ 2,0 cm bis - 2,0 cm für die Längsneigung,
+ 1,0 cm bis - 1,0 cm für die Querneigung
Bereich Anschlussweiche Nord
Planumsschutzschichtaus KG 1 Material gemäß VDV 612,
Ob-Ri 7.7.2.1
Dicke cm '30'
Verformungsmodul EV2 min. 120 MN/m2.
Verdichtungsgrad DPr min. % '100'
Hinweis:
Das Befahren der fertiggestellten PSS mit
gummibereiften
Fahrzeugen. (ist die Entstehung von Spurrillen in den
Schutzschichten nicht zulässig).
Die Verdichtung ist in Eigenüberwachung gemäß VDV 612,
Ob-Ri 7.7.5.4 nachzuweisen.
Menge: 15,000 m3

*Hinweis*
Gleistragplatten- und Bahnübergangsystem für
Vignolschienen E49 E1.
Verkehrslast:
Bewehrt für Schienenverkehr mit 250 kN Achslast (gem.
Lastbild-LM71) und Straßenverkehr mit 200 kN-Achslast.
Schienenbefestigung:
Vossloh W14k, inkl. Winkelführungsplatten,
Spannklemmen,
Schwellenschrauben und Kunststoffzwischenlagen für
kontinuierliche Schienenlagerung.
Oberfläche:
Besenstrich mit einer nachgewiesenen Griffigkeit >55
SRT-Einheiten und Dachgefälle
zwischen den Schienenkanälen.

Die Gleistragplatten sind nach Herstellenangaben
einzubauen.

Es dürfen nur Gleistragplatten mit einer NE. oder
DB-Zulassung
eingebaut werden.

**03.06.80 Frostschutzschicht 0/32.liefern und einbauen**
Einbau im Anschlußd der Gleistagplatten im
Straßenbereich.
Frostschutzschicht 0/32 profilgerecht herstellen.
Toleranzbereich:
+ 2,0 cm bis - 2,0 cm für die Längsneigung,
+ 1,0 cm bis - 1,0 cm für die Querneigung
Bereich: Links und Rechts von der Betontragplatte.
Planumsschutzschicht aus KG 1 Material gemäß BN 918062
Dicke cm '25'
Verformungsmodul EV2 min. 120 MN/m2.
Verdichtungsgrad DPr min. % 100
Hinweis:
RiLi 836. 4107 (13) verbietet das Befahren der
fertiggestellten
PSS mit gummibereiften Fahrzeugen.
(ist die Entstehung von Spurrillen in den
Schutzschichten nicht
zulässig).
Die Verdichtung ist in Eigenüberwachung
nachzuweisen. Sofern keine projektspezifischen anderen
Vorgaben bestehen, ist gemäß "Prüfkatalog für
Eigenüberwachungs- und Kontrollprüfungen" des AG
vorzugehen.
Menge: 7,800 m³

**03.06.90 Feinplanie aus Hartsteinsplitt 2/5 mm herstellen**
Feinplanie aus Hartsteinsplitt 2/5 mm liefern und
einbauen.
Dicke: 2-3 cm
Einbaulänge 13,00 m
Zwischentransporte sind einzurechnen und werden nicht
gesondert vergütet.
Menge: 40,000 m2

**03.06.100 Gleistragplatten für Schienen E49 E1 liefern und einbauen.**
Gleistragplatte liefern, abladen und mit geeigneten
Hebegerät
nach Herstellerangaben einbauen.
Dicke der Gleistragplatte: 32 cm
Verfugung der Gleistragplatten und die
Kupplungsabweiser sind
nach Einbau der Gleitragplatten nach Herstellerangabe
einzubauen.
Fugen: Querfugen der Betonplatten
Kupplungsabweiser: Am Anfang und Ende des
Bahnüberganges.
Spur: 1435 m
Länge: 15,60 m
Zwischentransporte werden nicht gesondert vergütet.
Menge: 13,000 m

**03.06.110 Entwässerungsrinne liefern und einbauen**
Entwässerungsrinne verzinkt nach Hersteller liefern und
einbauen.
Am Anfang und ende der Gleistragplatten.
Menge: 2,000 St

**03.06.120 Fahrschienen liefern und einbauen**
Neue Fahrschienen E49 E1 liefern und nach
Herstellerangabe
einbauen.
Schienenlänge: 2*18,00 m
Hebewerkzeugstellt An.
Menge: 36,000 m

**03.06.130 Gleisanschluss an Bestandsgleis**
Der Anschluß an die Gleisanlage ist herzustellen, die
Oberbaustoffe werden im Titel 07 geliefert und gelagen.
Länge vor Bü. südlich > 10,00 m
Länge nach Bü. nördlich > 10,00 m
- Gleis ausbauen und entsorgen
- Bettung ausbauen und entsorgen
-Bettung liefern und einbauen
-Gleisanschlüsse maschinell Stopfen und richten.
- Bettungsquerschnitt herstellen
- Die Schwellen und Schienen einbauen und verspannen.
- 4 St. AS-Schweißungen herstellen
- Gleis verspannen
Menge: 1,000 psch

**03.06.140 Schienenkanal verfüllen mit Splitt/Bitumengemisch verfüllen**
Schienenkanal mit gebundenem Splitt (Bitussplitt) nach
Herstellerangaben verfüllen und verdichten.
Oberfläche ist mit Heisbitumen oder PU-Verguss nach
Herstellerangabe zu verschließen.
Menge: 26,000 m

*Hinweis*
Asphaltierarbeiten

**03.06.150 Asphalttragschicht Fahrbahn AC32TS Bindem. 70/100 D 20 cm**
Asphalttragschicht Fahrbahn AC32TS Bindem. 70/100
Asphalttragschicht ZTV Asphalt-StB, in Fahrbahnen,
Mischgutart AC 32 T S,
Bitumen-StB und DIN EN 12591, Schichtdicke 20 cm,
Ort: Seitlich der Gleisanlage
Menge: 24,000 m2

**03.06.160 Schichtenverbund herstellen**
Schichtenverbund durch Ansprühen der Unterlage mit bitumenhaltigem Bindemittel herstellen,
Leicht verschmutzte Unterlage bzw. einzelne
verschmutzte Stellen vorher reinigen.
Kehrgut in Eigentum des AN übernehmen und
einer Verwertung nach Wahl des AN zuführen.
Bindemittel C60BP4-S,
Ansprühmenge ca. 250 g/m2.
Ort: Straßenbereich und Gehwegbereich, Zwischen den
Gleisen
und äussere Schiene und Firmengelände
Menge: 24,000 m2

**03.06.170 Asphaltbetondeckschicht Fahrbahn AC11DS D 4cm**
Asphaltdeckschicht aus Asphaltbeton, ZTV Asphalt-StB,
in
Fahrbahnen, Mischgutart AC 11 D S,
Schichtdicke 4 cm.
Ort: Gleisbereich, sowie die Anschlußflächen zur
Straße.
Ausführung: überwiegend Handeinbau
Menge: 24,000 m2

**03.06.180 Fuge anlegen Deckschicht Asphaltbeton B 10mm T 25mm**
Fuge ZTV Fug-StB beim Herstellen der Asphaltschicht
anlegen,
Ausführung in der Deckschicht, aus Asphaltverguss,
Fugenbreite 10 mm, Fugentiefe 25 mm.
Menge: 24,000 m

**03.06.190 Längsmarkierung Typ II weiß herstellen**
Längsmarkierung Typ II weiß herstellen.
Abgerechnet wird der markierte Strich,
bei Doppelstrichen zwei Striche.
Verkehrsklasse Klasse P 6
Vormarkierung: (mit - ohne) mit
Strichbreite 12 cm
Strich durchgehend,
Material = Heißspritzplastik,
Markierung auf Asphaltbeton,
Mindestschichtdicke 0,6 mm.
Markierung, Seitliche Straßenbegrenzung.
Zeichen 295
Menge: 10,000 m

**03.06.200 Verkehrszeichen Z201-50 Andreaskreuz**
Verkehrszeichen nach Bestimmungen StVO und
RAL-Gütegemeinschaft Verkehrszeichen und
Verkehrseinrichtungen e.V.
Verkehrszeichen-Nummer : Z201-50
Andreaskreuz stehend ohne Blitzpfeil
Material : Aluminium min. 2 mm
B x H : 1350 x 180 mm
Folie Typ 1 (Engineer Grade)
Rückstrahlwert RA1 DIN EN 12899-1
einschl. Befestigung mit Rohrschelle aus Stahl,
feuerverzinkt an
Pfosten d=76 mm
Menge: 4,000 St

**03.06.210 Rohrpfosten aufstellen L = 300 cm**
Rohrpfosten für Beschilderung liefern und im
Betonfundament
aufstellen,Kopf mit Abdeckkappe wasserdicht
verschlossen.
Pfostenlänge 300 cm
Außendurchmesser 76 mm
Wandstärke 2,0 mm
Rohr aus Stahl, feuerverzinkt
Menge: 4,000 St

*Hinweis*

#### Bereich 03.07 Weichenrückbau W 9 und W. 6

**03.07.10 Weiche 9, Weiche auf Holzschwellen ausbauen**
Weichenform:
1 St.> EW49. 140-1:9 (H) l
Weichengestänge in Längen von 5,00 m trennen,
Weichengestänge demontieren, einschl. Schienen.-u.
Schwellenkleineisen, transportieren und getrennt
seitlich
lagenern.
Die Schwellen sind vom AN zu entsorgen, einschließlich
der
entsprechenden Entsorgungsnachweise.
Abgerechnet wird nach Entsorgungsnachweisen.
Schrotterlös für Weichengestänge ist in den Positionen
einzurechnen.
Abgerechnet wird nach Stück Weiche mit
Langschwellenteil.
Menge: 1,000 St

**03.07.20 Weiche 13, Weiche auf Holzschwellen ausbauen**
Weichenform:
1 St.> EW49. 140-1:9 (H) l
Weichengestänge in Längen von 5,00 m trennen,
Weichengestänge demontieren, einschl. Schienen.-u.
Schwellenkleineisen, transportieren und getrennt
seitlich
lagenern.
Die Schwellen sind vom AN zu entsorgen, einschließlich
der
entsprechenden Entsorgungsnachweise.
Abgerechnet wird nach Entsorgungsnachweisen.
Schrotterlös für Weichengestänge ist in den Positionen
einzurechnen.
Abgerechnet wird nach Stück Weiche mit
Langschwellenteil.
Menge: 1,000 St

#### Bereich 03.08 Gleisrückbau, Gleis 13 (369 m)

**03.08.10 Fahrschienen ausbauen und seitlich lagern**
Fahrschienen S49 der nach genannten Positionen
ausbauen und seitlich zum Wiedereinbau lagern.
Schienen- und Schwellenkleineisen, sowie die
Rippenplatten
sind zu demontieren, verladen, transportieren und vom
AN zu
entsorgen. Der Erlös ist in die Position einzurechnen.
Ausbaulängen bis 60 m
Laschenstöße und die Laschenlöcher durch
Schienentrennschnitte aufzulösen.
Menge: 678,000 m

**03.08.20 Zuführungsgleis, S49 auf Holzschwellen K-Bau ausbauen.**
Betonschwelle Holzschwellen mit K-Oberbau ausbauen.
Schwellenlänge 2,60 m
Betonschwellen und Schienenstücke.-u.
Schwellenkleineisen,
transportieren und getrennt am Lagerplatz des AN
lagern.
Die Schwellen und Schienenstücke sind vom AN zu
entsorgen,
einschließlich der entsprechenden Entsorgungsnachweise.
Abgerechnet wird nach Entsorgungsnachweisen.
Schrotterlös ist in den Positionen einzurechnen.
Abgerechnet wird nach Gleislänge.
Menge: 339,000 m

#### Bereich 03.09 Arbeiten an der Gleisbettung (Rückbau) G

**03.09.10 Kiesbettung aufnehmen, transportieren und abladen.**
Kiesbettung profilgerecht oder nach Unterlagen
des AG lösen, laden, fördern und die Lagerfläche des AN
transportieren, abladen und Bildung von Haufwerken.
Kiesbettung 0/16 mm bis 0/32 mm.
Kiesbettung aus dem Fahrbahnbereich des Gleises.
Abtragtiefe bis 0,60 m von Schienenoberkante.(SO)
Menge: 633,600 m3

**03.09.20 Boden- u. Randwegmaterial lösen. transportieren und abladen.**
Boden- u. Randwegmaterial 0/16-0/32 mm, profilgerecht
oder
nach Unterlagen des AN lösen, laden, fördern und die
Lagerfläche des AN transportieren, abladen und Bildung
von
Haufwerken.
Boden bis Klasse 3-5
Boden.- und Randwegmaterial aus dem Fahrbahnbereich des
Gleises und Weichen.
Abtragtiefe bis 0,10 m von Schienenoberkante.
Menge: 48,000 m3

#### Bereich 03.10 Entsorgung von Bettungsstoffe Gleis 13

**03.10.10 Probenahmekonzept Bettungsstoffe nach LAGA PN 98**
Erstellung eines Probenahmekonzeptes für
Bettungsstoffe nach
LAGA PN 98 (LAGA M32, PN 98) unter Berücksichtigung der
Ersatzbaustoffverordnung (ErsatzbaustoffV) und der
einschlägigen DIN-Normen (z.B. DIN 19698). Festlegung
der
Probenahmestellen und Probenanzahl je Los / Haufwerk,
Definition der Untersuchungsparameter gemäß
ErsatzbaustoffV
Anlage 1 Tabelle 2 (Materialklassen GS-0 bis GS-3)
sowie ggf.
zusätzlicher Parameter nach Anlage 4. Abstimmung mit
der
Auftraggeberin / dem Auftraggeber. Lieferung eines
schriftlichen
Probenahmeplans.
Menge: 1,000 psch

**03.10.20 Probenahme Bettungsstoffe nach LAGA PN 98**
Fachgerechte, repräsentative Probenahme von
Bettungsstoffe
gemäß LAGA PN 98 einschließlich: Bildung homogener
Untersuchungslosen / Haufwerke, Entnahme der
erforderlichen
Einzel- und Laborproben mit geeigneten Geräten,
Dokumentation der Probenahme (Probenahmeprotokoll nach
LAGA PN 98) mit Angabe von Entnahmepunkten, Tiefen,
Zeitpunkt, Probennummern, Menge und Fotodokumentation,
Herstellung und Kennzeichnung der Labor- und
Rückstellproben, Verpackung, Konservierung,
Zwischenlagerung und Transport der Proben zur
akkreditierten
Untersuchungsstelle (DIN EN ISO/IEC 17025). Probenahme
losweise entsprechend PN 98 und Projektvorgabe.
Menge: 12,000 St

**03.10.30 Laboranalytik Bettungsstoffe GS-0 bis GS-3**
Analytische Untersuchung der Bettungsstoffe proben in
einem
nach DIN EN ISO/IEC 17025 akkreditierten Labor gemäß
ErsatzbaustoffV, insbesondere: Durchführung der
Elutionsversuche nach DIN 19528 und/oder DIN 19529 (je
nach
Korngröße) zur Ermittlung der Eluatkonzentrationen der
maßgeblichen Parameter (u.a. pH-Wert, elektrische
Leitfähigkeit, Atrazin, Bromacil, Diuron, Glyphosat,
AMPA,
Simazin, sonstige Herbizide, MKW, PAK15) gemäß Anlage 1
Tabelle 2 ErsatzbaustoffV. Ggf. zusätzliche
Feststoffanalytik
(z.B. PAK16, Schwermetalle) nach Auftraggebervorgabe.
Erstellung eines Prüfberichts mit Angabe der
Messwerte, der
verwendeten Normverfahren und einer vorläufigen
Einstufung in
die Materialklassen GS-0, GS-1, GS-2 oder GS-3.
Menge: 12,000 St

**03.10.40 Auswertung und Klassifizierung Bettungsstoffe**
Auswertung der Laborergebnisse und Klassifizierung des
Bettungsstoffs in die Materialklassen GS-0, GS-1, GS-2
oder
GS-3 gemäß ErsatzbaustoffV Anlage 1 Tabelle 2 und
Anlage
2/3. Erstellung einer zusammenfassenden
Bewertungsdokumentation je Los / Haufwerk mit
Zuordnung der
Proben, Angabe der jeweiligen Materialklasse,
Benennung der
zulässigen Einbauweisen nach ErsatzbaustoffV
(Verwertungsmöglichkeiten) sowie Vorschlag zur
Entsorgung
(Entsorgungswege / Abfallschlüssel nach AVV), sofern
eine
Verwertung nicht möglich ist.
Menge: 12,000 St

**03.10.50 Laden des Materials**
Laden des Haufwerks vom Zwischenlager des AG mittels
geeignetem Ladegerät inkl. aller mit dem Laden
verbundenen
sonstigen Kosten.
Nach Beendigung der Abfuhr ist das Zwischenlager zu
reinigen
und das anfallende Material entsprechend zu entsorgen.
Menge: 1100,000 t

**03.10.60 Verwertung Bettungsstoffe GS-0**
Transport und Verwertung von nicht belastetem
Bettungsstoffe
der Materialklasse GS-0 (gemäß Einstufung nach
ErsatzbaustoffV) aus dem Gleiskörper bzw.
Zwischenlager,
einschließlich Lösen und Ausbauen, Zwischenlagerung,
ggf.
Siebung/Abtrennung störender Bestandteile, Verladen auf
Transportmittel, Transport zu einer zugelassenen
Verwertungsanlage (z.B. Aufbereitungsanlage für
Gleisschotter /
Ersatzbaustoffe), Entladung und Verwertung gemäß
ErsatzbaustoffV (z.B. Wiedereinbau als Gleisschotter
oder
Verwendung nach Anlage 2/3). Einschließlich aller
Nebenleistungen und Kosten sowie Nachweisführung
(Wiegescheine, Verwertungsnachweise).
Menge: 200,000 t

**03.10.70 Verwertung Bettungsstoffe GS-1**
Transport und Verwertung von Bettungsstoffe der
Materialklasse GS-1 (gemäß Einstufung nach
ErsatzbaustoffV)
aus dem Gleiskörper bzw. Zwischenlager, einschließlich
Lösen
und Ausbauen, Zwischenlagerung, ggf. Siebung/Abtrennung
störender Bestandteile, Verladen, Transport zu einer
zugelassenen Verwertungsanlage und Verwertung in
zulässigen
Einbauweisen nach ErsatzbaustoffV (Anlage 2/3),
vorzugsweise
im Bahnbereich oder Straßenbau. Einschließlich aller
Nebenleistungen und Kosten sowie Nachweisführung
(Wiegescheine, Verwertungsnachweise).
Menge: 200,000 t

**03.10.80 Verwertung Bettungsstoffe GS-2**
Transport und Verwertung von Bettungsstoffe der
Materialklasse GS-2 (gemäß Einstufung nach
ErsatzbaustoffV)
aus dem Gleiskörper bzw. Zwischenlager, einschließlich
Lösen
und Ausbauen, Zwischenlagerung, ggf. Siebung/Abtrennung
störender Bestandteile, Verladen, Transport zu einer
zugelassenen Verwertungs- oder Aufbereitungsanlage,
Verwertung ausschließlich in zulässigen technischen
Bauwerken gemäß ErsatzbaustoffV (Anlage 2/3).
Einschließlich
aller Nebenleistungen und Kosten sowie Nachweisführung
(Wiegescheine, Verwertungsnachweise).
Menge: 300,000 t

**03.10.90 Entsorgung Bettungsstoffe GS-3**
Transport und Entsorgung von belastetem Bettungsstoffe
der
Materialklasse GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 200,000 t

**03.10.100 Entsorgung Bettungsstoffe >GS-3**
Transport und Entsorgung von belastetem Bettungsstoffe
der
Materialklasse >GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 100,000 t

**03.10.110 Zwischenlagerung Bettungsstoffe Baustelle**
Herstellen und Betreiben eines temporären
Zwischenlagers für
ausgebauten Gleisschotter aller Materialklassen (GS-0
bis
GS-3) auf der Baustelle, einschließlich Herstellen der
Lagerfläche (ggf. mit Abdichtung und
Oberflächenentwässerung
nach behördlichen Vorgaben), getrennte Lagerung nach
Losen /
Materialklassen mit Beschilderung, innerbetrieblicher
Umschlag
sowie Rückbau der Lagerfläche nach Abschluss der
Maßnahme. Einschließlich aller Nebenleistungen und
Kosten.
Menge: 1,000 psch

#### Bereich 03.11 Gleisneubau, Länge 394 m

**03.11.10 Neue Bettung liefern und einbauen**
Neue Bettung auf Fahrzeugen gem. Wahl des AN liefern,
entladen und als Unterschotter einbauen.
Bereiche: Gleis 13
Gleisschotter der Körnung 1 gem. DBS 918 061.
Bettungsstoff als 'Unterschotter auf der vorhandenen
Unterbau
einbauen.'
Toleranzbereich:
+ 2,0 cm bis - 2,0 cm für die Längsneigung,
+ 1,0 cm bis - 1,0 cm für die Querneigung

Das Laden und Transportieren innerhalb der Baustelle
wird nicht gesondert vergütet.
Menge: 480,000 t

**03.11.20 Aufgearbeitete Spannbetonschwelle B 70 W54 liefern und einbauen**
Spannbetonschwellen B 70 W-54 mit kompletter
W-Befestigung transportieren, an Einbaustelle entladen
und
auf Unterbau oder Bettungsplanum in zusammenhängenden
Abschnitten, Schwellenabstand 65 cm, einbauen.
Länge 2,40 m-2,60 m, aus Beton, Gewicht > 240 kg-320
kg,
einschl. der vorhandenen W-Befestigung.

Oberbauform  W54-B58-1538 (Aufgearbeitet)
Menge: 607,000 St

**03.11.30 Gebrauchte S49 Schienen liefern und abladen**
Gebrauchte S49 auf Fahrzeugen gem. Wahl
des AN liefern, abladen im Gleis und profilgerecht
lagern auf den bestehenden Schwellenköpfen
oder in Gleismitte.
Mindesthöhe 146 mm
Vignolschienen S49, Güte R260, mind. 880 N/mm2,
Enden gesägt, ungelocht, L = 15 m,
gerade Schienenform, Schienenlänge:
Mindestlänge ist 15 m
Menge: 740,000 m

**03.11.40 Fahrschienen einbauen, bis 18 m**
Gleismontage:
Fahrschienen zusammen mit der Gleiserneuerung
einbauen.
'Schienen seitlich gelagert aufsetzen und montieren,
Schienen mit Notlaschen verbinden, Stoßlücken
herstellen'
Länge der einzubauenden Schiene.bis 18 m.
Abgerechnet wird nach Schienenlänge.
AN stellt Hebezeug
Oberbauform W 54 - 1538 - B70
Inkl. verziehen der Schiene in Längsrichtung bis 100 m
Winkellage der Schwellen ist zu kontrollieren und
herzustellen
Menge: 1580,000 m

**03.11.50 Fahrschiene trennen mech.**
Fahrschiene trennen, mechanisch, abgerechnet wird nach
Anzahl der Trennschnitte.
Schiene 49E1
Abgerechnet wird nach St.-Trennschnitt
Menge: 10,000 St

**03.11.60 Bettung liefern**
Bettung auf Fahrzeugen gem. Wahl des AN liefern,
entladen,
Gleisschotter der Körnung 1 gem. DBS 918 061.
Bettungsstoff für 'Verfüllschotter, für Verdichtgang,
1. und 2.
Die Gleise u. Weichen sind vor Beginn der
Stopfarbeiten und
zwischen den Stopfgängen zu verfüllen.'

Das Laden und Transportieren innerhalb der Baustelle
wird nicht gesondert vergütet.
Menge: 591,000 t

**03.11.70 Gleise stopfen,richten und verdichten**
Gleis in Arbeitsgängen durcharbeiten
(stopfen, richten und verdichten).
Arbeitsgänge bestehende aus:

   - Verdichtgang
   - 1. Stabilisierung
   - 2. Stabilisierung
Gerät 'kombinierter Stopf-Richtmaschine'
Die Anforderungen, insbesondere die Grenzwerte für
maximale Hebe- und Richtwerte, sowie Toleranzwerte und
Auslauframpen gem. Ril 824.2310 sind zu beachten bzw.
einzuhalten.
Einschließlich sämtlicher Vor- und Nachmessungen
Werte anschreiben und nach angeschriebenen Werten
heben, richten und verdichten.
Schwellen im Bereich behindernder Anlagen, z.B.
Kontakte, Schächte, Indusimagnete etc., von Hand
stopfen.
Vor und zwischen den Arbeitsgängen sind die
Schwellenfächer und die Schwellen vor Kopf mit Schotter
zu versehen, einschließlich.
Hinter dem letzten Arbeitsgang Bettungsquerschnitt
herstellen.

Abgerechnet wird nach m-Gleis
Menge: 369,000 m

**03.11.80 AS-Schweißung,Gl. SkV S49**
Aluminotherm-Verbindungsschweißung in Gleisen,
mit kurzer Vorwärmung (SkV). als schwebender
Stoß, Schweißwulst im Bereich der Laschenkammer sowie
Schienenfuß beidseitig schleifen.
Laschen ausbauen,
Kleineisen im Bereich der Schweißung lösen, ausbauen
und nach der Schweißung einbauen und verspannen.
Zwischenlage aus- und einbauen, Vorbereiten und
Herstellen der Schweißlücke, Schienenkopf profilgerecht
schleifen, Schweißung und Schotterbett säubern,
Verschlagen, stopfen einschl. Bettungsarbeiten von
einer Schwelle und Gestellung einer Schweißaufsicht.
' einschl. Stoffe liefern'.
Schienen sind eingebaut.
Schienenform ' S49',
Schienenmindestzugfestigkeit in N/mm2 ' 880 '.
Menge: 50,000 St

**03.11.90 Scheißstöße schälen**
Vorhandene Schweißstöße schälen.
Schweißwulst an der Schiene S49 mit geeignete Gerät
beseitigen.
Die Arbeiten darf nur von einen zertifizierten
Oberbauschweißer
ausgeführt werden.
Menge: 4,000 St

*Hinweis*
Fachbauleiter Spannungsausgleich ist von der
ausführenden
Firma zu stellen und in den Verspannpositionen
einzurechen.

**03.11.100 Spannungsausgleich**
Spannungsausgleich bei natürlicher Wärme, abgerechnet
wird nach Schienenlänge.

Hinweis:
Muss mit Wärmegerät künstl. Wärme zugeführt
werden, wird nur eine der nachstehenden
Zulage-Positionen gewährt. Abgerechnet werden
die tatsächlich angefallenen Mengen dieser
Positionen.
Menge: 1070,000 m

**03.11.110 Spannungsausgleich bis 10 K**
Zulage zur Pos. wie zuvor
Spannungsausgleich >0 bis 10 K unter Verspanntemperatur. Schienen mit Wärmegeräten längen.
Abgerechnet wird nach Schienenlänge.
Menge: 400,000 m

**03.11.120 Spannungsausgleich bis 15 K**
Zulage zur Pos. wie zuvor in vollem wortlaut
beschrieben
Spannungsausgleich >10 bis 15 K unter Verspanntemperatur. Schienen mit Wärmegeräten längen.
Abgerechnet wird nach Schienenlänge.
Menge: 400,000 m

**03.11.130 Spannungsausgleich bis 20 K**
Zulage zur Pos. wie zuvor in vollem wortlaut
beschrieben
Spannungsausgleich >15 bis 20 K unter Verspanntemperatur. Schienen mit Wärmegeräten längen.
Abgerechnet wird nach Schienenlänge.
Menge: 270,000 m

*Hinweis*
Gleis, 13 einseitig nach Angabe des AG.

**03.11.140 Randwegauffüllung liefern und einbauen**
Randwegauffüllung liefern und lagenweise von max. 20 cm
einbauen und verdichten.
Die Abrechnung erfolgt im Auftrag.
Material 'Frostschutzkies 0/32'
liefern und zur Geländeangleichung einbauen.
Der Schotter ist vorher mit Vlies abzudecken
Toleranzbereich + 2,5 bis - 2,5 cm für die
Längsneigung, + 1 bis - 1 cm für die Querneigung.
Schichtdicke bis 20 cm.

.
Menge: 36,900 m³

**03.11.150 Vliesstoff, Randwegbereiche**
Vliesstoff TL 918039, liefern und einbauen.
Geotextilrobustheitsklasse 3
liefern und auf Planum und Gleisschotter zwischen
Gleisschotter und Auffüllung Randweg
verlegen als Trennschicht zum Randwegauffüllmaterial
Flächengewicht DIN 53854 in g/m2 '200 ',
seitliche Überlappung in m '0,50 ',
Stoßflächenüberlappung in m '0,50'.
Menge: 184,500 m²

**03.11.160 Randwegmaterial liefern und einbauen**
Randwegmaterial aus gebrochenen Material 0/11 liefern,
einbauen und verdichten.
Die Abrechnung erfolgt im Auftrag.
Material 'KG2 gemäß BN 918 062'
liefern und zur Geländeangleichung einbauen.
Der anstehende Gleisschotter ist vorher mit Vlies
abzudecken.
Toleranzbereich + 2,5 bis - 2,5 cm für die
Längsneigung, + 1 bis - 1 cm für die Querneigung.
Schichtdicke bis 10 cm.
Menge: 512,200 m²

**03.11.170 Schienen schleifen**
Maschinelles abschleifen der Gratbildung von
gebrauchten
Schienen.
Zur Bearbeitung der Schienen sind rotierende
Schleifscheiben,
oszillierende Schleifsteine, Hobel, Fräsen, nach Wahl
des AN
zu verwenden.
Abtrag bis 2 mm
Verrechnet wird je lfm geschliffener Schiene.
Menge: 788,000 m

*Hinweis*
A) Aus früheren Umbauarbeiten wurde der Aushub
seitlich am
Gleis gelagert. Um Baufreiheit zu bekommen, muss der
Aushub
mit einen geeigneten Bagger aufgenommen und seitlich
nach
Angabe des AG. einplaniert werden.
Diese Arbeiten werden auf Anordnung mit dem AG
ausgeführt.

B) Aus den o. g. Umbauarbeiten lagern noch
Betonschwellen
(BS65/BS66) die entsorgt werden.

C) Seitlich gelagerte Altschienen, die wie unter Punkt
B
beschrieben entsorgt werden.

Ort: Rechts und Links vom Gleis

**03.11.180 Boden aufnehmen und seitlich einplanieren**
Boden am Gleis, seitlich gelagert aufnehmen und nach
Angabe
Bauleitung (AG), vor Ort einplanieren.
Menge: 100,000 m3

**03.11.190 Seitlich gelagerte Betonschwellen entsorgen**
Seitlich gelagerte Betonschwelle Bs 65/66 mit
Rippenplatte,
Schwellenlänge 2,60 m, teilweise gebrochen, mit
geeignetem
Gerät aufnehmen, transportieren und entsorgen.
Einschl. aller Entsorgungsnachweise, die den AG. nach
dem
Abtransport zu übergeben sind.
Menge: 100,000 St

**03.11.200 Seitlich gelagerte Betonschwellen entsorgen**
Seitlich gelagerte Holzschwellen mit Rippenplatte,
Schwellenlänge 2,60 m, teiweise gebrochen, mit
geeignetem
Gerät aufnehmen, transportieren und entsorgen.
Einschl. aller Entsorgungsnachweise, die den AG. nach
dem
Abtransport zu übergeben sind.
Menge: 120,000 St

**03.11.210 Seitlich gelagerte Schienen entsorgen**
Seitlich gelagerte SchienenS49,
Schienenlänge bis 15 m, mit geeigneten Gerät aufnehmen,
tranportieren und entsorgen.
Einschl. aller Entsorgungsnachweise, die den AG. nach
dem
Abtransport zu übergeben sind.
Menge: 150,000 m

#### Bereich 03.12 Weichenausbau W. 6 EW 49-190-1:9 (H) l

**03.12.10 Trennschnitt herstellen S49**
Trennschnitt mit Trennschleifmaschine herstellen
Schienenform S49, Ablängen bis 6 m.
Schienenmindestzugfestigkeit 880 N/mm2
Menge: 14,000 St

**03.12.20 Weiche ausbauen, zerlegen und entsorgen**
Weichenform:
1 St.> EW49. 190-1:9 (H) l
Weichengestänge in Längen von 5,00 m trennen,
Weichengestänge demontieren, einschl. Schienen.-u.
Schwellenkleineisen, transportieren und getrennt
seitlich
lagenern.
Die Schwellen sind vom AN zu entsorgen, einschließlich
der
entsprechenden Entsorgungsnachweise.
Abgerechnet wird nach Entsorgungsnachweisen.
Schrotterlös für Weichengestänge ist in den Positionen
einzurechnen.
Abgerechnet wird nach Stück Weiche mit
Langschwellenteil.
Menge: 1,000 St

**03.12.30 Bettung aufnehmen**
Bettung auf dem Bahnkörper maschinell aufnehmen bei
abgebauter Weiche, ausgebaute Bettung laden, zur
Bereitstellungsfläche des AN transportieren und in
Haufwerken
abladen.
Transport zum Lagerplatz des AN und lagern.
Dicke bis 50 cm ab Schwellenoberkante.
Menge: 90,000 m3

**03.12.40 Probenahmekonzept Bettungsstoffe nach LAGA PN 98**
Erstellung eines Probenahmekonzeptes für
Bettungsstoffe nach
LAGA PN 98 (LAGA M32, PN 98) unter Berücksichtigung der
Ersatzbaustoffverordnung (ErsatzbaustoffV) und der
einschlägigen DIN-Normen (z.B. DIN 19698). Festlegung
der
Probenahmestellen und Probenanzahl je Los / Haufwerk,
Definition der Untersuchungsparameter gemäß
ErsatzbaustoffV
Anlage 1 Tabelle 2 (Materialklassen GS-0 bis GS-3)
sowie ggf.
zusätzlicher Parameter nach Anlage 4. Abstimmung mit
der
Auftraggeberin / dem Auftraggeber. Lieferung eines
schriftlichen
Probenahmeplans.
Menge: 1,000 psch

**03.12.50 Probenahme Bettungsstoffe nach LAGA PN 98**
Fachgerechte, repräsentative Probenahme von
Bettungsstoffe
gemäß LAGA PN 98 einschließlich: Bildung homogener
Untersuchungslosen / Haufwerke, Entnahme der
erforderlichen
Einzel- und Laborproben mit geeigneten Geräten,
Dokumentation der Probenahme (Probenahmeprotokoll nach
LAGA PN 98) mit Angabe von Entnahmepunkten, Tiefen,
Zeitpunkt, Probennummern, Menge und Fotodokumentation,
Herstellung und Kennzeichnung der Labor- und
Rückstellproben, Verpackung, Konservierung,
Zwischenlagerung und Transport der Proben zur
akkreditierten
Untersuchungsstelle (DIN EN ISO/IEC 17025). Probenahme
losweise entsprechend PN 98 und Projektvorgabe.
Menge: 5,000 St

**03.12.60 Laboranalytik Bettungsstoffe GS-0 bis GS-3**
Analytische Untersuchung der Bettungsstoffe proben in
einem
nach DIN EN ISO/IEC 17025 akkreditierten Labor gemäß
ErsatzbaustoffV, insbesondere: Durchführung der
Elutionsversuche nach DIN 19528 und/oder DIN 19529 (je
nach
Korngröße) zur Ermittlung der Eluatkonzentrationen der
maßgeblichen Parameter (u.a. pH-Wert, elektrische
Leitfähigkeit, Atrazin, Bromacil, Diuron, Glyphosat,
AMPA,
Simazin, sonstige Herbizide, MKW, PAK15) gemäß Anlage 1
Tabelle 2 ErsatzbaustoffV. Ggf. zusätzliche
Feststoffanalytik
(z.B. PAK16, Schwermetalle) nach Auftraggebervorgabe.
Erstellung eines Prüfberichts mit Angabe der
Messwerte, der
verwendeten Normverfahren und einer vorläufigen
Einstufung in
die Materialklassen GS-0, GS-1, GS-2 oder GS-3.
Menge: 5,000 St

**03.12.70 Auswertung und Klassifizierung Bettungsstoffe**
Auswertung der Laborergebnisse und Klassifizierung des
Bettungsstoffs in die Materialklassen GS-0, GS-1, GS-2
oder
GS-3 gemäß ErsatzbaustoffV Anlage 1 Tabelle 2 und
Anlage
2/3. Erstellung einer zusammenfassenden
Bewertungsdokumentation je Los / Haufwerk mit
Zuordnung der
Proben, Angabe der jeweiligen Materialklasse,
Benennung der
zulässigen Einbauweisen nach ErsatzbaustoffV
(Verwertungsmöglichkeiten) sowie Vorschlag zur
Entsorgung
(Entsorgungswege / Abfallschlüssel nach AVV), sofern
eine
Verwertung nicht möglich ist.
Menge: 5,000 St

**03.12.80 Laden des Materials**
Laden des Haufwerks vom Zwischenlager des AG mittels
geeignetem Ladegerät inkl. aller mit dem Laden
verbundenen
sonstigen Kosten.
Nach Beendigung der Abfuhr ist das Zwischenlager zu
reinigen
und das anfallende Material entsprechend zu entsorgen.
Menge: 150,000 t

**03.12.90 Verwertung Bettungsstoffe GS-0**
Transport und Verwertung von nicht belastetem
Bettungsstoffe
der Materialklasse GS-0 (gemäß Einstufung nach
ErsatzbaustoffV) aus dem Gleiskörper bzw.
Zwischenlager,
einschließlich Lösen und Ausbauen, Zwischenlagerung,
ggf.
Siebung/Abtrennung störender Bestandteile, Verladen auf
Transportmittel, Transport zu einer zugelassenen
Verwertungsanlage (z.B. Aufbereitungsanlage für
Gleisschotter /
Ersatzbaustoffe), Entladung und Verwertung gemäß
ErsatzbaustoffV (z.B. Wiedereinbau als Gleisschotter
oder
Verwendung nach Anlage 2/3). Einschließlich aller
Nebenleistungen und Kosten sowie Nachweisführung
(Wiegescheine, Verwertungsnachweise).
Menge: 30,000 t

**03.12.100 Verwertung Bettungsstoffe GS-1**
Transport und Verwertung von Bettungsstoffe der
Materialklasse GS-1 (gemäß Einstufung nach
ErsatzbaustoffV)
aus dem Gleiskörper bzw. Zwischenlager, einschließlich
Lösen
und Ausbauen, Zwischenlagerung, ggf. Siebung/Abtrennung
störender Bestandteile, Verladen, Transport zu einer
zugelassenen Verwertungsanlage und Verwertung in
zulässigen
Einbauweisen nach ErsatzbaustoffV (Anlage 2/3),
vorzugsweise
im Bahnbereich oder Straßenbau. Einschließlich aller
Nebenleistungen und Kosten sowie Nachweisführung
(Wiegescheine, Verwertungsnachweise).
Menge: 30,000 t

**03.12.110 Verwertung Bettungsstoffe GS-2**
Transport und Verwertung von Bettungsstoffe der
Materialklasse GS-2 (gemäß Einstufung nach
ErsatzbaustoffV)
aus dem Gleiskörper bzw. Zwischenlager, einschließlich
Lösen
und Ausbauen, Zwischenlagerung, ggf. Siebung/Abtrennung
störender Bestandteile, Verladen, Transport zu einer
zugelassenen Verwertungs- oder Aufbereitungsanlage,
Verwertung ausschließlich in zulässigen technischen
Bauwerken gemäß ErsatzbaustoffV (Anlage 2/3).
Einschließlich
aller Nebenleistungen und Kosten sowie Nachweisführung
(Wiegescheine, Verwertungsnachweise).
Menge: 30,000 t

**03.12.120 Entsorgung Bettungsstoffe GS-3**
Transport und Entsorgung von belastetem Bettungsstoffe
der
Materialklasse GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 30,000 t

**03.12.130 Entsorgung Bettungsstoffe >GS-3**
Transport und Entsorgung von belastetem Bettungsstoffe
der
Materialklasse >GS-3 (gemäß Einstufung nach
ErsatzbaustoffV)
aus dem Gleiskörper bzw. Zwischenlager, einschließlich
Lösen
und Ausbauen, Zwischenlagerung und ggf.
Konditionierung,
Verladen auf geeignete Transportmittel, Transport zu
einer
zugelassenen Behandlungs- oder Beseitigungsanlage (z.B.
Deponie oder Behandlungsanlage) gemäß
Kreislaufwirtschaftsgesetz und Deponiezulassung,
Entladung,
Annahmekontrolle und ordnungsgemäße Beseitigung /
Behandlung. Einschließlich aller Nebenleistungen und
Kosten
sowie Nachweisführung nach Nachweisverordnung
(Entsorgungsnachweise, Begleitscheine, Wiegescheine).
Menge: 30,000 t

**03.12.140 Zwischenlagerung Bettungsstoffe Baustelle**
Herstellen und Betreiben eines temporären
Zwischenlagers für
ausgebauten Gleisschotter aller Materialklassen (GS-0
bis
GS-3) auf der Baustelle, einschließlich Herstellen der
Lagerfläche (ggf. mit Abdichtung und
Oberflächenentwässerung
nach behördlichen Vorgaben), getrennte Lagerung nach
Losen /
Materialklassen mit Beschilderung, innerbetrieblicher
Umschlag
sowie Rückbau der Lagerfläche nach Abschluss der
Maßnahme. Einschließlich aller Nebenleistungen und
Kosten.
Menge: 1,000 psch

#### Bereich 03.13 Weichenerneuerung Weiche 6

*Hinweis*
Weicheneinbau mit Anschlüssen
Einbauort: im Anschlussbereich

**03.13.10 Planum verdichten**
Planum profilieren und verdichten in Abtragflächen,
Verformungsmodul EV2 mind. 45 MN/m2
Menge: 150,000 m2

**03.13.20 Planumsschutzschicht liefern und einbauen KG 1**
Planumsschutzschicht profilgrerecht herstellen.
Toleranzbereich:
+ 2,0 cm bis - 2,0 cm für die Längsneigung,
+ 1,0 cm bis - 1,0 cm für die Querneigung
Bereich Anschlussweiche Nord
Planumsschutzschichtaus KG 1 Material gemäß VDV 612,
Ob-Ri 7.7.2.1
Dicke cm '30'
Verformungsmodul EV2 min. 85 MN/m2.
Verdichtungsgrad DPr min. % '100'
Hinweis:
Das Befahren der fertiggestellten PSS mit
gummibereiften
Fahrzeugen. (ist die Entstehung von Spurrillen in den
Schutzschichten nicht zulässig).
Die Verdichtung ist in Eigenüberwachung gemäß VDV 612,
Ob-Ri 7.7.5.4 nachzuweisen.
Menge: 60,000 m3

*Hinweis*
Bettungsarbeiten

**03.13.30 Grundschotter liefern und einbauen**
Bettung auf Fahrzeugen gem. Wahl des AN liefern,
entladen,
Gleisschotter der Körnung 1 gem. VGV-Schrift 612,
(Obri-NE)
Kapitel 7.6.1 liefern und einbauen. (Hartsteinschotter)
Bettungsstoff als 'Unterschotter auf der vorhandenen
Planumsschutzschicht einbauen und verdichten.
Toleranzbereich:
+ 2,0 cm bis - 2,0 cm für die Längsneigung,
+ 1,0 cm bis - 1,0 cm für die Querneigung
Bereich 'Weiche
Das Laden und Transportieren innerhalb der Baustelle
wird
nicht gesondert vergütet.
Menge: 75,000 t

**03.13.40 Verfüllschotter liefern und einbauen**
Bettung auf Fahrzeugen gem. Wahl des AN liefern,
entladen,
Gleisschotter der Körnung 1 gem. VGV-Schrift 612,
(Obri-NE)
Kapitel 7.6.1 liefern und einbauen. (Hartsteinschotter)
Bettungsstoff für 'Verfüllschotter, für Verdichtgang,
1.und 2.
Die Gleise u. Weichen sind vor Beginn der
Stopfarbeiten und
zwischen den Stopfgängen zu verfüllen.
Bereich 'Weiche
Das Laden und Transportieren innerhalb der Baustelle
wird
nicht gesondert vergütet.
Menge: 45,000 t

**03.13.50 Aufgearbeitete Weiche liefern und einbauen**
Aufgearbeitete Weiche 49E3-190-1:9-Fsch-(H) l gem.
beiliegenden Vermessungsplan mit Umstellvorrichtung
liefern,
und Weiche mit Langschwellenteil auf hergestellter
Bettungsplanie zusammenbauen.
Einzurechnen sind auch alle Kleinteile der
Schienenbefestigung
und Gleitplatten.
Richtung: Linksweiche
Schienenform: 49E1
Spurweite im Stammgleis: 1.435 mm Spurweite im
Zweiggleis:
1.440 mm Oberbau KS zur Verlegung auf neuen
Hartholzweichenschwellen, Eiche,
Querschnitte 16 x 26 cm.
Menge: 1,000 St

**03.13.60 Schienen am Endteil der Weiche liefern und einbauen**
Schienen am Endteil der Weiche liefern und im
Zusammenhang
mit den Weicheneinbau einbauen.
Schienenlänge: 4 x 6,00 m
Menge: 24,000 m

**03.13.70 Weichenumstellvorrichtung liefern und montieren.**
Klammer-Spitzenverschluss od. EVZ, sowie
Handumstellvorrichtung mit Bockstange Bo 33 und
rückstrahlende Weichensignale, angeordnet auf
Trageisen Tr 3
im geraden Strang, liefern und montieren.
Menge: 1,000 St

**03.13.80 Weichengrenzzeichen liefern und setzen**
Weichengrenzzeichen liefern und nach den Vorschriften
der
Ob-Ri NE nach Abschluss der Stopfarbeiten setzen.
Sämtliche Nebenarbeiten und und Erschwernisse sind
einzurechnen.
Menge: 1,000 St

**03.13.90 AS-Schweißung,Gl. SkV S49**
Aluminotherm-Verbindungsschweißung in Gleisen, mit
kurzer
Vorwärmung (SkV) als schwebender Stoß, Schweißwulst im
Bereich der Laschenkammer sowie Schienenfuß beidseitig
schleifen.
Laschen ausbauen, Kleineisen im Bereich der Schweißung
lösen, ausbauen und nach der Schweißung einbauen und
verspannen.
Zwischenlage aus- und einbauen, Vorbereiten und
Herstellen
der Schweißlücke, Schienenkopf profilgerecht schleifen,
Schweißung und Schotterbett säubern,
Verschlagen, stopfen einschl. Bettungsarbeiten von
einer
Schwelle und Gestellung einer Schweißaufsicht.
einschl. Stoffe liefern.
Schienen sind eingebaut.
Schienenform S 49,
Schienenmindestzugfestigkeit in N/mm2 880.
Menge: 16,000 St

**03.13.100 Zulage zur AS-Schweißung als Schlußschweißung**
Zulage zu AS-Schweißung als Schlußschweißung in den
endlosverschweißten Gleisen durch geprüfte und
zugelassene
Schweißer.
Mit dieser Position werden alle zusätzlichen
Aufwendungen
abgegolten, die für die Ausführung einer
Schlußschweißung
zum bestehenden Gleis oder Weiche nach den
Vorschriften der
DB AG erforderlich sind, wie z.B: eine notwendige
Neutralisierung, Spannungsausgleich etc.
Menge: 4,000 St

**03.13.110 Weiche stopfen (stopfen/richten/verdichten)**
Weiche in Arbeitsgängen stopfen (stopfen, richten und
verdichten).
Arbeitsgänge bestehen aus:
1. Verdichtgang
1. Stabilisierung
2. Stabilisierung
Gerät kombinierte Stopf-Richtmaschine.
Die Anforderungen, insbesondere die Grenzwerte für
maximale
Hebe- und Richtwerte, sowie Toleranzwerte und
Auslauframpen
gem. Ob-Ri NE sind zu beachten bzw. einzuhalten.
Einschließlich sämtlicher Vor- und Nachmessungen.
 Werte anschreiben und nach angeschriebenen Werten
heben,
richten und verdichten.
Schwellen im Bereich behindernder Anlagen, z.B.
Kontakte,
Schächte, Indusimagnete etc., von Hand stopfen.
Vor und zwischen den Arbeitsgängen sind die
Schwellenfächer
und die Schwellen vor Kopf mit Schotter zu versehen,
einschließlich. Hinter dem letzten Arbeitsgang
Bettungsquerschnitt herstellen.
Abgerechnet wird nach Anzahl Weiche
Menge: 1,000 St

**03.13.120 Geotextil liefern und einbauen**
Geotextil (Vlies), nach VDV 612, Ob-Ri 7.7.7.1
Mindestflächengewicht 250 gr/m², GRK Klasse 4 liefern
und
fachgerecht einbauen.
als Trennung zwischen Rangierwegauffüllung und
Gleisschotter, Überlappung mind. 0,50 m
Ort: Feldseitig
Abgerechnet wird die überdeckte Fläche.
Menge: 150,000 m2

**03.13.130 Randwegmaterial liefern und einbauen (Auffüllung)**
Randwegmaterial liefern und lagenweise von max. 20 cm
einbauen und verdichten.
Material KG2 liefern und zur Geländeangleichung
einbauen. Der
Schotter ist vorher mit Vlies abzudecken.
Jede Lage verdichten bis Dpr = 100%,
Ev2 = 80 MN/m2,
Toleranzbereich + 2,5 bis - 2,5 cm für die
Längsneigung, + 1 bis
- 1 cm für die Querneigung.
Schichtdicke bis 50 cm.
Die Abrechnung erfolgt nach Querprofil.
Menge: 60,000 m3

**03.13.140 Randwegmaterial liefern und einbauen**
Randwegmaterial aus gebrochenen Material 0/11 liefern,
einbauen und verdichten.
Material 'KG2 gemäß BN 918 062' liefern und zur
Geländeangleichung einbauen.
Der anstehende Gleisschotter ist vorher mit Vlies
abzudecken.
Toleranzbereich + 2,5 bis - 2,5 cm für die
Längsneigung, + 1 bis - 1 cm für die Querneigung.
Schichtdicke bis 15 cm.
Die Abrechnung erfolgt nach örtlichem Aufmaß.
Menge: 120,000 m2

**03.13.150 Zungenrollvorrichtung EKOS-V200**
Zungenrollvorrichtungen liefern, einbauen und
einstellen
wartungsfrei, selbstschmierend Bauform EKOS-V200 für EW
49-190-1:6,6 l B
Menge: 2,000 St

**03.13.160 Zungenrollvorrichtung EKOS-Z200**
Zungenrollvorrichtungen liefern, einbauen und
einstellen
wartungsfrei, selbstschmierend Bauform EKOS-Z200 für EW
49-190-1:6,6 l B
Menge: 2,000 St

**03.13.170 Weichenkanal liefern und einbauen**
Weichenkanal aus Stahlbetonfertigteilen, Beton C30/37
nach
EN 206-1, XC4, XF1, zum Einbau zwischen Schwellen,
Schwellenabstand 600 mm, liefern und einbauen
Bausatzlänge 2500 mm
lichte Breite  220 mm
lichte Tiefe  130 mm
Menge: 1,000 St

**03.13.180 Einfassung liefern und herstellen**
Einfassungsrahmen aus Stahlbetonfertigteilen, Beton C
35/45
nach EN 206-1, XC4, XF1, Ausführung als U-förmiger
Rahmen
mit oberer und unterer Nut-/Falzverbindung liefern und
einbauen
Länge 1500 mm
Breite 1000 mm
Höhe  400 mm
Menge: 1,000 St

*Hinweis*
Anschlüssgleise am Weichenanfang u. Weichenende.
Länge gesamt 12,00 m

**03.13.190 Gebrauchte S49 Schienen liefern und abladen**
Gebrauchte S49 auf Fahrzeugen gem. Wahl des AN liefern,
abladen im Gleis und profilgerecht lagern auf den
bestehenden
Schwellenköpfen oder in Gleismitte.
Mindesthöhe > 146 mm
Vignolschienen S49, Güte R260, mind. 880 N/mm2,
Enden gesägt, ungelocht, L = > 15 m,
gerade Schienenform, Schienenlänge:
Mindestlänge ist >15 m
Menge: 15,000 m

**03.13.200 Fahrschiene trennen mech.**
Fahrschiene trennen, mechanisch, abgerechnet wird nach
Anzahl der Trennschnitte.
Schiene 49E1
Abgerechnet wird nach St.-Trennschnitt.
Menge: 6,000 St

**03.13.210 Gleismontage**
Gleismontage von Vignolschienen auf Betonschwelle B70
S49
'Schienen seitlich gelagert aufsetzen und montieren,
Schienen
mit Notlaschen verbinden, Stoßlücken herstellen'
Schwellenabstand 0,65 m, Spur 1435 mm.
Länge der einzubauenden Schiene > 15 m.
Abgerechnet wird nach Gleislänge.
AN stellt Hebezeug
Inkl. verziehen der Schiene in Längsrichtung bis 50 m
Winkellage der Schwellen ist zu kontrollieren und
herzustellen.
Menge: 7,500 m

**03.13.220 Gleise stopfen, richten und verdichten**
Stopfen von Vignolschienen.
Gleis in Arbeitsgängen, stopfen, richten und
verdichten.
Arbeitsgänge bestehende aus:
   - Verdichtgang
   - 1. Stabilisierung
   - 2. Stabilisierung
Gerät 'kombinierte Stopf-Richtmaschine'
Die Anforderungen, insbesondere die Grenzwerte für
maximale
Hebe- und Richtwerte, sowie Toleranzwerte und
Auslauframpen
gem. Ril 824.2310 sind zu beachten bzw. einzuhalten.
Einschließlich sämtlicher Vor- und Nachmessungen
Werte anschreiben und nach angeschriebenen Werten
heben,
richten und verdichten.
Schwellen im Bereich behindernder Anlagen, z.B.
Kontakte,
Schächte, Indusimagnete etc., von Hand stopfen.
Vor und zwischen den Arbeitsgängen sind die
Schwellenfächer
und die Schwellen vor Kopf mit Schotter zu versehen.
Hinter dem letzten Arbeitsgang Bettungsquerschnitt
herstellen.
Abgerechnet wird nach m Gleis
Menge: 7,500 m

**03.13.230 AS-Schweißung, Gl. SkV S49**
Aluminotherm-Verbindungsschweißung in Gleisen, mit
kurzer
Vorwärmung (SkV). als schwebender Stoß, Schweißwulst im
Bereich der Laschenkammer sowie Schienenfuß beidseitig
schleifen.
Laschen ausbauen,
Kleineisen im Bereich der Schweißung lösen, ausbauen
und
nach der Schweißung einbauen und verspannen.
Zwischenlage aus- und einbauen, Vorbereiten und
Herstellen
der Schweißlücke, Schienenkopf profilgerecht schleifen,
Schweißung und Schotterbett säubern, Verschlagen,
stopfen
einschl. Bettungsarbeiten von einer Schwelle und
Gestellung
einer Schweißaufsicht. ' einschl. Stoffe liefern'.
Schienen sind eingebaut.
Schienenform ' S 49',
Schienenmindestzugfestigkeit in N/mm2 ' 880 '.
Menge: 2,000 St

**03.13.240 Spannungsausgleich**
Spannungsausgleich von Vignolschienen in diesen Titel.
Spannungsausgleich bei natürlicher Wärme, abgerechnet
Hinweis:
Muss mit Wärmegerät künstl. Wärme zugeführt werden,
wird
nur eine der nachstehenden Zulage-Positionen gewährt.
Abgerechnet werden die tatsächlich angefallenen Mengen
dieser Positionen.
Abgerechnet wir nach Schienenlänge.
Menge: 360,000 m

**03.13.250 Spannungsausgleich bis 10 K**
Zulage zur Pos. wie zuvor
Spannungsausgleich >0 bis 10 K unter
Verspanntemperatur.
Schienen mit Wärmegeräten längen.
Abgerechnet wird nach Schienenlänge.
Menge: 200,000 m

**03.13.260 Spannungsausgleich bis 15 K**
Zulage zur Pos. wie zuvor
Spannungsausgleich >10 bis 15 K unter
Verspanntemperatur.
Schienen mit Wärmegeräten längen.
Abgerechnet wird nach Schienenlänge.
Menge: 100,000 m

**03.13.270 Spannungsausgleich bis 20 K**
Zulage zur Pos. wie zuvor
Spannungsausgleich >15 bis 20 K unter
Verspanntemperatur.
Schienen mit Wärmegeräten längen.
Abgerechnet wird nach Schienenlänge.
Menge: 60,000 m

**03.13.280 Geotextil liefern und einbauen**
Geotextil (Vlies), nach VDV 612, Ob-Ri 7.7.7.1
Mindestflächengewicht 250 gr/m², GRK Klasse 4 liefern
und
fachgerecht einbauen.
als Trennung zwischen Rangierwegauffüllung und
Gleisschotter, Überlappung mind. 0,50 m
Ort: Feldseitig
Abgerechnet wird die überdeckte Fläche.
Menge: 60,000 m2

**03.13.290 Randwegmaterial liefern und einbauen (Auffüllung)**
Randwegmaterial liefern und lagenweise von max. 20 cm
einbauen und verdichten.
Material KG2 liefern und zur Geländeangleichung
einbauen. Der
Schotter ist vorher mit Vlies abzudecken.
Jede Lage verdichten bis Dpr = 100%,
Ev2 = 80 MN/m2,
Toleranzbereich + 2,5 bis - 2,5 cm für die
Längsneigung, + 1 bis
- 1 cm für die Querneigung.
Schichtdicke bis 50 cm.
Die Abrechnung erfolgt nach Querprofil.
Menge: 10,000 m3

**03.13.300 Randwegmaterial liefern und einbauen**
Randwegmaterial aus gebrochenen Material 0/11 liefern,
einbauen und verdichten.
Material 'KG2 gemäß BN 918 062' liefern und zur
Geländeangleichung einbauen.
Der anstehende Gleisschotter ist vorher mit Vlies
abzudecken.
Toleranzbereich + 2,5 bis - 2,5 cm für die
Längsneigung, + 1 bis - 1 cm für die Querneigung.
Schichtdicke bis 15 cm.
Die Abrechnung erfolgt nach örtlichem Aufmaß.
Menge: 30,000 m2

#### Bereich 03.14 Stundenloharbeiten

*Hinweis*
Hinweis:
Stundenlohnarbeiten sind vorab bei
Auftraggeber/Bauleitung
anzukündigen bzw. nur mit vorheriger Zustimmung der
Bauleitung auszuführen. Stundenlohnzettel sind
innerhalb von 6
Werktagen nach Vollendung vorzulegen. Nachträglich
vorgelegte Stundenlohnzettel werden nicht anerkannt. Es
werden nur auf der Baustelle geleistete Stunden
anerkannt. Die
vom Auftragnehmer oder seinem Bevollmächtigten
(ördliche
Bauleitung) unterzeichneten Stundenlohnzettel müssen
für
jeden Kalendertag getrennt ausgestellt werden.

Abrechnung:
Die im Leistungsverzeichnis vorgesehenen
Stundenlohnarbeiten
(Löhne) sind im Wesentlichen für die nicht genau zu
erfassenden und wegen verschiedener Erschwernisse nicht
kalkulierbaren Arbeiten, sowie für verschiedene
Provisorien und
Anpassarbeiten vorgesehen. Alle auf Nachweis
auszuführenden
Arbeiten bis zur Gesamt-Fertigstellung werden nach
diesen
Preisen abgerechnet.
Durch den Unternehmerzuschlag sind sämtliche bei der
Ausführung von Stundenlohnarbeiten entstehenden
Einzel- und
Gemeinkosten, anteilige Baustellengehaltskosten,
Ausfallstunden, sowie Wagnis und Gewinn abgegolten. In
den
Lohnnebenkosten sind alle Nebenkosten, wie Auslösungen,
Wegegelder, Unterkunfts- und Übernachtungsgelder
Kosten der
Familienheimfahrten, Beförderungskosten und
Wegezeitentschädigungen der auf der Baustelle
beschäftigten
Arbeitnehmer enthalten. Die im Leistungsverzeichnis
vorgesehenen Massen sind geschätzt. Auf einen
Verbrauch hat
der Unternehmer keinen Anspruch."

**03.14.10 Spezialbaufacharbeiter/-in sämtliche Kosten/Zuschläge**
Stundenlohnarbeiten durch Spezialbaufacharbeiter/-in
der Verrechnungssatz für die jeweilige Arbeitskraft
umfasst
sämtliche Aufwendungen wie Lohn- und Gehaltskosten,
Lohn-
und Gehaltsnebenkosten, Zuschläge, lohngebundene und
lohnabhängige Kosten, sonstige Sozialkosten,
Gemeinkosten,
Wagnis und Gewinn.
Menge: 10,000 h

**03.14.20 Bauwerker/-in sämtliche Kosten/Zuschläge**
Stundenlohnarbeiten durch Bauwerker/-in
der Verrechnungssatz für die jeweilige Arbeitskraft
umfasst
sämtliche Aufwendungen wie Lohn- und Gehaltskosten,
Lohn-
und Gehaltsnebenkosten, Zuschläge, lohngebundene und
lohnabhängige Kosten, sonstige Sozialkosten,
Gemeinkosten,
Wagnis und Gewinn.
Menge: 10,000 h

**03.14.30 LKW Fahrer/-in 5-8t**
LKW, mit Fahrer/-in, einsetzen,
der Verrechnungssatz für die jeweilige Arbeitskraft
umfasst
sämtliche Aufwendungen wie Lohn- und Gehaltskosten,
Lohn-
und Gehaltsnebenkosten, Zuschläge, lohngebundene und
lohnabhängige Kosten, sonstige Sozialkosten,
Gemeinkosten,
Wagnis und Gewinn, der Verrechnungssatz für das Gerät
umfasst sämtliche Aufwendungen für den Betrieb,
Gemeinkosten, Wagnis und Gewinn, Nutzlast 5 bis 8 t.
Menge: 10,000 h

**03.14.40 LKW Fahrer/-in 8-12t**
LKW, mit Fahrer/-in, einsetzen,
der Verrechnungssatz für die jeweilige Arbeitskraft
umfasst
sämtliche Aufwendungen wie Lohn- und Gehaltskosten,
Lohn-
und Gehaltsnebenkosten, Zuschläge, lohngebundene und
lohnabhängige Kosten, sonstige Sozialkosten,
Gemeinkosten,
Wagnis und Gewinn.
der Verrechnungssatz für das Gerät umfasst sämtliche
Aufwendungen für den Betrieb, Gemeinkosten, Wagnis und
Gewinn, Nutzlast 8 bis 12 t.
Menge: 10,000 h

**03.14.50 LKW Fahrer/-in 12-20t**
LKW, mit Fahrer/-in, einsetzen,
der Verrechnungssatz für die jeweilige Arbeitskraft
umfasst
sämtliche Aufwendungen wie Lohn- und Gehaltskosten,
Lohn-
und Gehaltsnebenkosten, Zuschläge, lohngebundene und
lohnabhängige Kosten, sonstige Sozialkosten,
Gemeinkosten,
Wagnis und Gewinn.
der Verrechnungssatz für das Gerät umfasst sämtliche
Aufwendungen für den Betrieb, Gemeinkosten, Wagnis und
Gewinn, Nutzlast 12 bis 20 t.
Menge: 10,000 h

**03.14.60 Grader Fahrer/-in bis 55kW**
Grader, mit Fahrer/-in, einsetzen,
der Verrechnungssatz für die jeweilige Arbeitskraft
umfasst
sämtliche Aufwendungen wie Lohn- und Gehaltskosten,
Lohn-
und Gehaltsnebenkosten, Zuschläge, lohngebundene und
lohnabhängige Kosten, sonstige Sozialkosten,
Gemeinkosten,
Wagnis und Gewinn.
der Verrechnungssatz für das Gerät umfasst sämtliche
Aufwendungen für den Betrieb, Gemeinkosten, Wagnis und
Gewinn, Motorleistung bis 55 kW.
Menge: 10,000 h

**03.14.70 Planierraupe Fahrer/-in 37-55kW**
Planierraupe, mit Fahrer/-in, einsetzen,
der Verrechnungssatz für die jeweilige Arbeitskraft
umfasst
sämtliche Aufwendungen wie Lohn- und Gehaltskosten,
Lohn-
und Gehaltsnebenkosten, Zuschläge, lohngebundene und
lohnabhängige Kosten, sonstige Sozialkosten,
Gemeinkosten,
Wagnis und Gewinn.
der Verrechnungssatz für das Gerät umfasst sämtliche
Aufwendungen für den Betrieb, Gemeinkosten, Wagnis und
Gewinn, Motorleistung 37 bis 55 kW.
Menge: 10,000 h

**03.14.80 Tandemwalze Bedienungspersonal Glattmantel 10-15t**
Tandemwalze, mit Bedienungspersonal, einsetzen,
der Verrechnungssatz für die jeweilige Arbeitskraft
umfasst
sämtliche Aufwendungen wie Lohn- und Gehaltskosten,
Lohn-
und Gehaltsnebenkosten, Zuschläge, lohngebundene und
lohnabhängige Kosten, sonstige Sozialkosten,
Gemeinkosten,
Wagnis und Gewinn.
der Verrechnungssatz für das Gerät umfasst sämtliche
Aufwendungen für den Betrieb, Gemeinkosten, Wagnis und
Gewinn, statisch, mit Glattmantel, Masse im
Betriebszustand 10
bis 15 t.
Menge: 10,000 h

**03.14.90 Minibagger Fahrer/-in**
Minibagger, mit Fahrer/-in, einsetzen,
der Verrechnungssatz für die jeweilige Arbeitskraft
umfasst
sämtliche Aufwendungen wie Lohn- und Gehaltskosten,
Lohn-
und Gehaltsnebenkosten, Zuschläge, lohngebundene und
lohnabhängige Kosten, sonstige Sozialkosten,
Gemeinkosten,
Wagnis und Gewinn.
der Verrechnungssatz für das Gerät umfasst sämtliche
Aufwendungen für den Betrieb, Gemeinkosten, Wagnis und
Gewinn, Fahrwerk mit Ketten.
Menge: 10,000 h

**03.14.100 Hydraulikbagger Fahrer/-in Tieflöffel 10-15t**
Hydraulikbagger, mit Fahrer/-in, einsetzen,
der Verrechnungssatz für die jeweilige Arbeitskraft
umfasst
sämtliche Aufwendungen wie Lohn- und Gehaltskosten,
Lohn-
und Gehaltsnebenkosten, Zuschläge, lohngebundene und
lohnabhängige Kosten, sonstige Sozialkosten,
Gemeinkosten,
Wagnis und Gewinn.
der Verrechnungssatz für das Gerät umfasst sämtliche
Aufwendungen für den Betrieb, Gemeinkosten, Wagnis und
Gewinn, Fahrwerk mit Ketten, mit Tieflöffel, Masse im
Betriebszustand 10 bis 15 t.
Menge: 10,000 h

**03.14.110 Radlader Fahrer/-in 37-55kW**
Radlader, mit Fahrer/-in, einsetzen,
der Verrechnungssatz für die jeweilige Arbeitskraft
umfasst
sämtliche Aufwendungen wie Lohn- und Gehaltskosten,
Lohn-
und Gehaltsnebenkosten, Zuschläge, lohngebundene und
lohnabhängige Kosten, sonstige Sozialkosten,
Gemeinkosten,
Wagnis und Gewinn.
der Verrechnungssatz für das Gerät umfasst sämtliche
Aufwendungen für den Betrieb, Gemeinkosten, Wagnis und
Gewinn, Motorleistung 37 bis 55 kW.
Menge: 10,000 h

**03.14.120 Zweiwegebagger 15-20t**
Zweiwegebagger, einsetzen,
der Verrechnungssatz für die jeweilige Arbeitskraft
umfasst
sämtliche Aufwendungen wie Lohn- und Gehaltskosten,
Lohn-
und Gehaltsnebenkosten, Zuschläge, lohngebundene und
lohnabhängige Kosten, sonstige Sozialkosten,
Gemeinkosten,
Wagnis und Gewinn.
der Verrechnungssatz für das Gerät umfasst sämtliche
Aufwendungen für den Betrieb, Gemeinkosten, Wagnis und
Gewinn, Masse im Betriebszustand 15 bis 20 t.
Menge: 10,000 h

**03.14.130 Bohrhammer Werkzeug Bedienungspersonal bis 0,25kW**
Bohrhammer einschl. Werkzeug, mit Bedienungspersonal,
einsetzen,
der Verrechnungssatz für die jeweilige Arbeitskraft
umfasst
sämtliche Aufwendungen wie Lohn- und Gehaltskosten,
Lohn-
und Gehaltsnebenkosten, Zuschläge, lohngebundene und
lohnabhängige Kosten, sonstige Sozialkosten,
Gemeinkosten,
Wagnis und Gewinn.
der Verrechnungssatz für das Gerät umfasst sämtliche
Aufwendungen für den Betrieb, Gemeinkosten, Wagnis und
Gewinn, Leistung bis 0,25 kW.
Menge: 10,000 h

**03.14.140 Rüttelpl. Bedienungspersonal 10-12kN**
Rüttelplatte, mit Bedienungspersonal, einsetzen,
der Verrechnungssatz für die jeweilige Arbeitskraft
umfasst
sämtliche Aufwendungen wie Lohn- und Gehaltskosten,
Lohn-
und Gehaltsnebenkosten, Zuschläge, lohngebundene und
lohnabhängige Kosten, sonstige Sozialkosten,
Gemeinkosten,
Wagnis und Gewinn.
der Verrechnungssatz für das Gerät umfasst sämtliche
Aufwendungen für den Betrieb, Gemeinkosten, Wagnis und
Gewinn, Wuchtkraft 10 bis 12 kN.
Menge: 10,000 h

USt %: 19,00
